# Anna-Mathilde - Schiffsanleger Sedlitz
Angebotsaufforderung (GAEB DA XML 3.3, DA83)
Projekt: 2023-096
Währung: EUR
Erstellt mit: GXML Toolbox V3.3 R20220330, ORCA AVA 27 27.00.00, 22.07.2026

## 03 Los 3 - Aussichtspunkt und Parkplatz

### Titel 01 BAUSTELLENEINRICHTUNG

#### Bereich 01.01 Allgemeines

**01.01.1 Baustelle einrichten und räumen**
*** Pauschalposition
Anfuhr, Aufstellung und Beräumung aller für die planmäßige und vertragsmäßige Durchführung der Arbeiten erforderlichen Einrichtungen, Anlagen, Geräte und sonstige Betriebsmittel, wie Aufenthaltsräume, Baumaschinen, Baustellentoilette und Versorgungsanlagen.
einschließlich
- Einrichten und Räumen der Baustelle, einschließlich Wiederherstellen des Geländes, benutzte Flächen und Wege entsprechend dem ursprünglichen Zustand herrichten.
- die Zufahrten zum Bearbeitungsgebiet sind mit geeigneten Mitteln nach Wahl des AN vor Beschädigungen zu schützen.
- bei Bedarf Lagerplätze, sonstige Platzbefestigungen und Wege im Baustellenbereich anlegen, Oberbodenarbeiten einschl. Beseitigen von Aufwuchs für die Baustelleneinrichtung, soweit erforderlich, ausführen, Flächen beschaffen, sofern die vom AG zur Verfügung gestellten nicht ausreichen.
- Strom-, Wasser-, Fernsprechanschluss sowie Entsorgungseinrichtungen und dgl. für die Baustelle, soweit erforderlich, herstellen.
- Vorhalten der Baustelleneinrichtung für sämtliche in der Leistungsbeschreibung aufgeführten Leistungen.
- Kennzeichnen der Baustelle mit den erforderlichen Verkehrs- und Hinweiszeichen, Schutz- und Sicherheitseinrichtungen.
- Vorhalten der hierfür benötigten Geräte einschließlich der Betriebskosten für die gesamte Bauzeit.
- Von Arbeiten des Auftragnehmers herrührende Verunreinigungen von Straßen und Wegen sind täglich nach Beendigung der Arbeiten zu beseitigen. Nach Abschluss der Baumaßnahme ist eine Endreinigung aller benutzten Flächen durchzuführen und ihr Ausgangszustand wiederherzustellen. Dies gilt auch für außerhalb der Baustelle liegende Flächen, die als Lager oder Arbeitsplätze in Anspruch genommen wurden.
- Das tägliche Öffnen und Schließen des Bauzaunes ist einzukalkulieren.
- Systeme von BauWatch sind vom AN zu stellen und einzukalkulieren.
- Hinweis: Baustelleneinrichtung ist für den gesamten Bauzeitraum und für alle Subunternehmer zu kalkulieren.
Menge: 1,000 psch

**01.01.2 Schachtgenehmigung**
*** Pauschalposition
Einholen von Genehmigungen bei Rechtsträgern der unterirdisch verlegten Leitungen.
Koordinierung der Bauleistungen.
Menge: 1,000 psch

**01.01.3 aktuelles Zertifikat für Oberboden vorlegen**
*** Pauschalposition
Anforderungen an den zu liefernden Oberboden:
gesiebter Oberboden 0/25. Humusgehalt größer als 4% (Humusklasse 4  stark humos).
schadstofffrei. bei hohem Humusanteil über 8% gilt Punkt 4.2 der Anlage 2 der BBodSchV.
C/N-Verhältnis ≤ 20.

Die Eignung des Bodens ist nach folgenden Kriterien zu prüfen und das Zertifikat ist vor Einbau vorzulegen:
- Schadstofffreiheit nach BundesBodenSchutzVerordnung, Anlage 2, Wirkungspfad Boden  Mensch, Punkt 1.3 Prüfwerte für Kinderspielflächen sind einzuhalten.
- Ermittlung und Angabe des Humusgehaltes im Boden.
- Ermittlung und Angabe des C/N-Verhältnisses.
Menge: 1,000 psch

**01.01.4 Ausschachtungen und Zugänge absperren**
während der gesamten Bauzeit durch versetzbaren Bauzaun aus Einzelelementen mit verzinktem Stahlrohrrahmen und Vergitterung sowie Standfüßen, Höhe 2m.
Die einzelnen Elemente sind mit Kupplungen so zu befestigen, dass sie nur mit Aufwand geöffnet werden können. Bauzaun zur Sicherung der Baustelleneinrichtung wird nur einmalig berechnet. Mehrmaliges Öffnen und Umsetzen des Zaunes innerhalb des Baufeldes und das tägliche Öffnen und Schließen des Tores ist einzukalkulieren.
Menge: 100,000 m

**01.01.5 Bestandsplan erstellen**
*** Pauschalposition
herstellen eines Bestandsplans durch ein vom AN zu bestellendes Vermessungsbüro nach Abschluss der Baumaßnahme.
die neu erstellten Wege, Oberflächenbefestigungen,
Leitungsverläufe, Ausstattungen sowie Pflanz- und Rasenflächen.
mit Maßangaben zur Höhen- und Tiefenlage, Lagesystem ETRS, Höhensystem DHHN.
mit Eintrag der Festpunkte.
einzurechnen sind die Aufwendungen für das Herstellen ggf. erforderlicher Feldrisse, die zur Vermeidung einer Unterbrechung der Leistungen bis zur Einmessung erforderlich sind.
Beim einmessen der neuen Hausanschlussleitungen ist einzukalkulieren, dass mehrere Anfahrten und Abstimmungen notwendig sein werden.
Lieferung des Bestandsplans als digitale Unterlage als dxf-Datei auf CD und als Farbplot (2-fach).
Die Kosten für die Herstellung eines Probeexemplares der Datei zur Prüfung und Freigabe durch die Bauleitung sind einzurechnen. Die durch die Bauleitung freigegebene Bestandsunterlage ist spätestens mit der Schlussrechnung einzureichen.
Menge: 1,000 psch

**01.01.6 Dokumentation erstellen**
*** Pauschalposition
Dokumentation nach Abschluss der Baumaßnahme zusammenstellen und übergeben. Nach Aufforderung der Bauleitung Übergabe einzelner Teile der Dokumentation bereits während der Bauphase.
Inhalt:
- Fachunternehmererklärung
- Baugrundtechnische Nachweise (Protokolle der Plattendruckversuche)
- Technische Nachweise/Zertifizierungen (z.B. Eignung von Mineralgemisch, Oberboden)
- Bautagebuch
- sämtliche Lieferscheine (Materialien, Ausstattung, Pflanzware)
- Entsorgungsscheine
- Pflege- und Wartungshinweise von Ausstattungsgegenständen und anderen besonderen Einbauelementen, Flächenbelägen o.ä.
Menge: 1,000 psch

**01.01.7 Suchschlitze zur Feststellung von Leitungen oder Wurzeln**
Suchschlitze zur Feststellung der Tiefenlage von Kabel- und Rohrleitungen und nach besonderer Anordnung der Bauleitung von Hand herstellen und wiederverfüllen.
einschließlich Aufbruch befestigter Flächen.
Abtransport des überschüssigen Materials auf Kippe des AN.
EV2 auf dem Planum nach Wiederverfüllung mindestens 45 MN/m².

ODER

Suchschlitze zur Freilegung von Baumwurzeln in Handarbeit nach Anordnung durch die Bauleitung.
Aushub seitlich lagern, verfüllen und verdichten.
Aushubtiefe bis 1m. Sohlenbreite bis 0,5m. Bodenklasse 3-5 DIN 18300.
Abrechnung nach aufgegrabenen m³ nur nach vorheriger Aufforderung oder zeitnaher Anzeige der Arbeiten in der folgenden Bauberatung!! Dokumentation mittels Foto.
Menge: 15,000 m³

**01.01.8 Beton liefern und einbauen**
Lieferung und Einbau von Beton C 20/25 zur Verstärkung von Fundamenten und zur Neuanlage zusätzlicher Fundamente,
Abrechnung von Mehrmengen, falls mehr als in den einzelnen Montagepositionen nach Einbauanleitung ausgeschriebenen Größen notwendig wird.
Menge: 5,000 m³

**01.01.9 Deklarationsanalyse / chemische Untersuchung nach LAGA**
Ausführung nur nach Rücksprache mit der Bauleitung!
Untersuchung und Bewertung des ausgehobenen Bodens (Boden-Bauschutt-Gemisch) nach den Vorgaben der Länderarbeitsgemeinschaft Abfall (LAGA).
Probennahme unter Beachtung der LAGA  Vorschrift Anforderungen an die stoffliche Verwertung von mineralischen Abfällen: Teil III: Probenahme und Analytik.
Die Probennahme ist von Personen unter Beisein der Bauleitung durchzuführen, die über die für die Durchführung der Probennahme erforderliche Sachkunde verfügen.
Die Probenuntersuchungen haben durch ein fachkundiges Prüflabor zu erfolgen.
Probenahmestellen werden durch die Bauleitung festgelegt.
Menge: 1,000 St

**01.01.10 Deklarationsanalyse / chemische Untersuchung nach BBodenSchVO**
Ausführung nur nach Rücksprache mit der Bauleitung!
Untersuchung und Bewertung des ausgehobenen Bodens (Boden-Bauschutt-Gemisch) nach den aktuellen Vorgaben der Bundes-Bodenschutz-Verordnung.
Probennahme unter aktuellen Anforderungen an die stoffliche Verwertung von mineralischen Abfällen,
Die Probennahme ist von Personen unter Beisein der Bauleitung durchzuführen, die über die für die Durchführung der Probennahme erforderliche Sachkunde verfügen.
Die Probenuntersuchungen haben durch ein fachkundiges Prüflabor zu erfolgen.
Probenahmestellen werden durch die Bauleitung festgelegt.
Menge: 1,000 St

**01.01.11 Deklarationsanalyse / chemische Untersuchung nach EBV**
Ausführung nur nach Rücksprache mit der Bauleitung!
Untersuchung und Bewertung des ausgehobenen Bodens (Boden-Bauschutt-Gemisch) nach den aktuellen Vorgaben der EBV.
Probennahme unter aktuellen Anforderungen an die stoffliche Verwertung von mineralischen Abfällen,
Die Probennahme ist von Personen unter Beisein der Bauleitung durchzuführen, die über die für die Durchführung der Probennahme erforderliche Sachkunde verfügen.
Die Probenuntersuchungen haben durch ein fachkundiges Prüflabor zu erfolgen.
Probenahmestellen werden durch die Bauleitung festgelegt.
Menge: 1,000 St

**01.01.12 Beweissicherung**
*** Pauschalposition
Lückenlose Aufnahme folgender an das Baufeld angrenzenden Gebäude und Flächen:
- Schäden an Bestandsbäumen im Bearbeitungsgebiet
- Wegeflächen, die zur Befahrung in Anspruch genommen werden
- Im Bestand bleibende Einbauten
- Zufahrtsbereiche von der Straße samt Anschluss an Straßenbereich
- zur Feststellung von vorhandenen Schäden an Bauwerken und Flächenbefestigungen.
- Die Ergebnisse sind zu dokumentieren in Wort und Bild. Die Dokumentation ist dem Auftraggeber vor Baubeginn vorzulegen. Alle Dokumente werden Eigentum des AG und sind dessen Beauftragten vor Ausführungsbeginn zu übergeben.
- Während der Baumaßnahme ist eine Überwachung der genannten Anlagen notwendig.
Menge: 1,000 psch

#### Bereich 01.02 Stundenlohnarbeiten

**01.02.1 Landschaftsgärtner-Vorarbeiter**
Menge: 3,000 h

**01.02.2 Landschaftsgärtner**
Menge: 3,000 h

**01.02.3 Arbeiter**
Menge: 3,000 h

**01.02.4 LKW einschließlich Fahrer**
Menge: 3,000 h

**01.02.5 Radlader einschließlich Fahrer**
Menge: 3,000 h

**01.02.6 Bagger bis 0,50m³ Greifer-/Löffelinhalt einschließlich Fahrer**
Menge: 3,000 h

**01.02.7 Einachsfräse einschließlich Bediener**
Menge: 1,000 h

**01.02.8 Drucklufthammer mit Kompressor einschließlich Bediener**
Menge: 1,000 h

**01.02.9 Schneidgerät für Asphalt und Beton einschließlich Bediener**
Menge: 1,000 h

#### Bereich 01.03 Vegetationsschutz

*Hinweis: HINWEIS*
Während der gesamten Bauzeit ist der Baum- und Vegetationsschutz gem.
- DIN 18920
- R SBB
- Merkblatt Alleen
- Merkblatt über Baumstandorte und unterirdische Ver- und Entsorgungsarbeiten
- ZTV A St 89
- ZTV - Baumpflege
einzuhalten. Von den bietenden Firmen wird die Kenntnis der einschlägigen Normen und Richtlinien als bekannt vorausgesetzt.
Der Bodenschutz ist Bestandteil des Baum- und Vegetationsschutzes.
Im Traufbereich der Bäume dürfen keine Materialien gelagert werden. Dies gilt für alle Baustoffe, einschließlich Maschinen und Geräte. Benzin, Öle und andere umweltgefährdenden Stoffe müssen fachgerecht gelagert werden.
Im Bereich von Bäumen ist die Handschachtung obligatorisch, solange durch den AG und die BÜ keine anderslautenden Absprachen getroffen werden.
Das Befahren mit Baufahrzeugen hat während der gesamten Bauzeit in Schritttempo zu erfolgen. Muss der Wurzelraum im Zuge der Bauarbeiten befahren oder begangen werden, ist der Boden durch geeignete Maßnahmen vor Verdichtung und Zerstörung der Bodenstruktur zu schützen!
Bei Schäden an vorhandenen Gehölzen und Bäumen ist Schadenersatz auf der Grundlage des Sachwertverfahrens nach der Berechnungsmethode von W. Koch zu leisten. Bei Schäden an sonstigen Pflanzenbeständen und Vegetationsflächen ist Schadenersatz in Höhe der Wiederherstellungskosten zu leisten. Zerstörte Rasenflächen müssen nach Beendigung der Baumaßnahme wiederhergestellt werden.
Vor Beginn der Arbeiten sollte eine Beweissicherung des vorhandenen Vegetationsbestandes erfolgen.
Wurzeln mit einem Durchmesser >= 3cm sind nicht, die übrigen Wurzeln nur mit einem glatten Schnitt zu durchtrennen.
Den Bedingungen der naturschutzrechtlichen Genehmigung ist zu entsprechen.

**01.03.1 Bäume schützen (Stammschutz)**
Sicherung des Baumes mit Stammschutz durch 40mm dicken Bohlenmantel.
inkl. Polsterung gegen den Baum.
Mindestabstand vom Stamm 25cm, Mindesthöhe 3m.
Anpassungen an den tatsächlichen Kronenansatz sind einzukalkulieren.
Stammschutz darf nicht auf die Wurzelanläufe aufgesetzt werden.
Stammschutz herstellen, vorhalten und beseitigen.
Vorhaltedauer entspricht Bauzeit.
Die Einhausung ist nach Beendigung der Baumaßnahme zu entfernen. Anfallendes Material wird Eigentum des AN.
Menge: 5,000 St

**01.03.2 Bäume durch Bauzaun schützen**
gegen mechanische Schäden gemäß DIN 18920 durch Einhausen einzelner Bäume und Baumgruppen.
Größe für Einzelbäume 3,5x3,5m.
insgesamt 5 Einzelbäume a 14 m Länge,
durch versetzbaren Bauzaun aus Einzelelementen mit verzinktem Stahlrohrrahmen und Vergitterung sowie Standfüßen, Höhe 2m.
mehrmaliges Öffnen und Umsetzen des Zaunes ist einzukalkulieren.
Die Einhausung ist nach Beendigung der Baumaßnahme zu entfernen. Anfallendes Material wird Eigentum des AN. Vorhaltedauer entspricht Bauzeit.
Menge: 70,000 m

**01.03.3 Vegetationsflächen schützen**
gegen mechanische Schäden gemäß DIN 18920
durch versetzbaren Bauzaun aus Einzelelementen mit verzinktem Stahlrohrrahmen und Vergitterung sowie Standfüßen, Höhe 2m.
mehrmaliges Öffnen und Umsetzen des Zaunes ist einzukalkulieren.
Die Einhausung ist nach Beendigung der Baumaßnahme zu entfernen. Anfallendes Material wird Eigentum des AN. Vorhaltedauer entspricht Bauzeit.
Menge: 70,000 m

**01.03.4 Wurzeln bei Freilegung schützen**
Bei Aushubarbeiten zum Wegebau
AG und BÜ sind bei Freilegung von Wurzeln mit d > 2cm umgehend zu informieren.
Der Zeitraum der Freilegung ist soweit wie möglich zu minimieren.
Sicherung der Wurzeln durch Abstützen.
Schutz vor Austrocknung und Beschädigung durch Abdecken mit einer Sackleinwand oder Vlies, die feucht zu halten ist.
Dauer: gesamter Zeitraum der Freilegung.
Abrechnung nach aufgegrabenen lfm nur nach vorheriger Aufforderung oder zeitnaher Anzeige der Arbeiten in der folgenden Bauberatung! Dokumentation mittels Foto.
Menge: 15,000 m

**01.03.5 Wurzeln zurückschneiden und behandeln (Dm bis 3 cm)**
Wurzeln baumseitig zurückschneiden.
Behandlung von Wurzeln Dm 2-3cm mit Wundbehandlungsstoffen.
Behandlung von Wurzeln Dm < 2cm mit wachstumsfördernden Stoffen.
Menge: 15,000 St

**01.03.6 Wurzeln schützen durch Einbettung**
Freigelegte Wurzeln einsanden mit Sand Körnung 0/5 mm
Mit Vlies abdecken.
Mit einer Halbschale aus Kunststoff DN 200 schützen
Behandlung von Wurzeln Dm 2-3cm mit Wundbehandlungsstoffen.
Behandlung von Wurzeln Dm < 2cm mit wachstumsfördernden Stoffen.
Menge: 5,000 m

#### Bereich 01.04 Verkehr

**01.04.1 Verkehrsrechtliche Anordnung**
Kosten für die Einholung der verkehrsrechtlichen Anordnung bei der zuständigen Straßenverkehrsbehörde.
für die Arbeiten am Aussichtspunkt
für die Arbeiten an der Zufahrt zum Parkplatz und die zukünftge BE-Fläche
Menge: 2,000 St

**01.04.2 Verkehrszeichen aller Art**
Verkehrszeichen aller Art mit versetzbarem Pfahl, Befestigung mit Fußplatte, aufstellen, vorhalten und räumen.
Kennzeichen Feuerwehrzufahrt nach DIN 4066
Bei Bedarf nach Anweisung des AG umsetzen.
Verkehrszeichen für die Beschilderung der Baustellenztufahrt und Sicherung der Baustelle. Vorhaltedauer über die Bauzeit.
Absperrung im unmittelbaren Baubereich.
Menge: 10,000 St

**01.04.3 Absperrschranke aufstellen, vorhalten, räumen**
Absperrschranke für Vollsperrung (VZ Nr 600),
Befestigung mit Fußplatte, einschl. Warnleuchte, aufstellen, vorhalten, mehrfach umsetzen und räumen, Vorhaltedauer über die Bauzeit.
Absperrung im unmittelbaren Baubereich.
Menge: 4,000 St

**01.04.4 Leitbake doppelseitig aufstellen, vorhalten, räumen**
Leitbake doppelseitig (VZ Nr 605 D),
Befestigung mit Fußplatte, einschl. Warnleuchte, aufstellen, vorhalten, mehrfach umsetzen und räumen, Vorhaltedauer über die gesamte Bauzeit.
Absperrung im unmittelbaren Baubereich.
Menge: 8,000 St

#### Bereich 01.06 Baustraße

**01.06.1 Geotextil für Schotterweg liefern und verlegen**
Unter den Schotteraufbau der Baustraße,
Breite des Geotextil 4 m,
Länge der Baustraße 61 m
GRK 3
liefern und verlegen
inkl. aller Nebenarbeiten.
Menge: 244,000 m²

**01.06.2 Geotextil des Schotterwegs rückbauen und entsorgen**
Nach Abschluss der Bauarbeiten Geotextil zurückbauen und fachgerecht entsorgen.
Anfallende Stoffe sind zur zugelassenen Entsorgungsstelle zu transportieren. Der Nachweis der Entsorgung ist unmittelbar zu erbringen. Die Gebühren der Entsorgung sind im Einheitspreis zu berücksichtigen.
Menge: 244,000 m²

**01.06.3 Schottermaterial 0/45 für Weg liefern und einbauen**
aus Mineralgemisch 0/45 mm,
Schichtdicke 20 cm,
Breite der Baustraße 4 m,
Länge der Baustraße 61m
Fläche  244m²,
Weg ist über den Bauzeitraum für die Nutzung zu erhalten und zu pflegen. Die Kosten für die Unterhaltung sind einzukalkulieren.

liefern, einbauen und lagenweise verdichten,
Verdichtungsgrad DPr 97 %.
Menge: 48,800 m³

**01.06.4 Schottermaterial 0/45 für Weg zurückbauen und entsorgen**
aus Mineralgemisch 0/45 mm,
Schichtdicke 20 cm, Fläche 61 m²,
Nach Abschluss der Bauarbeiten Baumaterial zurückbauen und fachgerecht entsorgen.
Anfallende Stoffe sind zur zugelassenen Entsorgungsstelle zu transportieren. Der Nachweis der Entsorgung ist unmittelbar zu erbringen. Die Gebühren der Entsorgung sind im Einheitspreis zu berücksichtigen.
Menge: 48,800 m³

### Titel 02 RÜCKBAU

#### Bereich 02.02 Rückbau und Entsorgung

**02.02.1 Baugelände abräumen, laden und entsorgen**
Baugelände von Steinen, Mauerresten, Schutt und Unrat abräumen.
Im gesamten Bearbeitungsgebiet
Anfallende Stoffe sind zur zugelassenen Entsorgungsstelle zu transportieren.
Der Nachweis der Entsorgung ist unmittelbar zu erbringen. Die Gebühren der Entsorgung sind im Einheitspreis zu berücksichtigen.
Die Abrechnung erfolgt nach Aufmaß auf der Baustelle.
Menge: 10,000 m³

**02.02.2 Bauschutt laden und entsorgen**
Abfallschlüssel nach AVV,
17 01 07 Gemische aus Beton, Ziegeln, Fliesen und Keramik ohne gefährliche Stoffe, 17 05 04 Boden und Steine ohne gefährliche Stoffe.
Anfallende Stoffe sind zur zugelassenen Entsorgungsstelle zu transportieren. Der Nachweis der Entsorgung ist unmittelbar zu erbringen. Die Gebühren der Entsorgung sind im Einheitspreis zu berücksichtigen. Die Abrechnung erfolgt nach Aufmaß auf der Baustelle.
Menge: 10,000 m³

**02.02.3 Fundamentreste aus Beton abbrechen, laden und entsorgen**
Im Boden versteckte Betonreste von alten Fundamenten zertrümmern, abbrechen und entsorgen, Abfallschlüssel nach AVV, 7 01 01 Beton.
Anfallende Stoffe sind zur zugelassenen Entsorgungsstelle zu transportieren. Der Nachweis der Entsorgung ist unmittelbar zu erbringen. Die Gebühren der Entsorgung sind im Einheitspreis zu berücksichtigen. Die Abrechnung erfolgt nach Aufmaß auf der Baustelle.
Menge: 5,000 m³

**02.02.4 Rasennnarbe abschälen**
Abtragsdicke im Mittel 10 cm. Rasennarbe verdichtet.
Bodengruppe 2 bis 5 DIN 18915 Teil 1.
Fläche: 500 m²
Anfallende Stoffe sind zur zugelassenen Entsorgungsstelle zu transportieren. Der Nachweis der Entsorgung ist unmittelbar zu erbringen. Die Gebühren der Entsorgung sind im Einheitspreis zu berücksichtigen. Abrechnung in der Abwicklung.
Menge: 50,000 m³

**02.02.5 Zulage für Handarbeit: Rasennarbe abschälen**
Zulage für zuvor genannte Pos. für Arbeiten in Handarbeit,
Fläche: 100 m²,
im Kronentraufbereich von vorhandenen Bäumen unter Beachtung des Wurzelschutzes,
Nachweis ist zu erbringen (Fotodokumentation).
Nach vorheriger Absprache mit der BÜ.
Die Abrechnung erfolgt nach Aufmaß. Vergütet wird der Mehraufwand zu der genannten Position.
Menge: 10,000 m³

**02.02.6 Vegetationsnarbe mit durchwurzeltem Boden abtragen**
mit Wurzeln durchsetzter Boden abtragen und entsorgen,
Abtragsdicke im Mittel 20cm. Fläche ca.85 x 30=2550 m²,
Bodenklasse 1, 3-5 DIN 18300.
Anfallende Stoffe sind zur zugelassenen Entsorgungsstelle zu transportieren. Der Nachweis der Entsorgung ist unmittelbar zu erbringen. Die Gebühren der Entsorgung sind im Einheitspreis zu berücksichtigen. Abrechnung nach Aufmaß auf der Baustelle.
Menge: 510,000 m³

### Titel 03 BODENARBEITEN

#### Bereich 03.01 Bodenabtrag

*Hinweis: HINWEIS*
In allen Positionen, in denen Flächen zurückgebaut werden sollen, ist zu beachten, dass in den zu bearbeitenden Flächen vorhandene Einbauteile, wie Schachtdeckel, Schieberkappen, Pfosten, Steckdosen, etc. sowie flach verlegte Leitungen vorhanden sind, die nicht beschädigt oder verändert werden dürfen. Dies ist bei der Kalkulation der Leistungen zu berücksichtigen.

**03.01.1 Boden und Auffüllungen für befestigten Flächen abtragen und entsorgen**
Für den Bau der befestigten Flächen,
nach Abtrag aller Oberbodenschichten,

- Befahrbare Flächen Asphalt: 492 m²,
  Abtragsstärke 0,45 m = 221,4 m³,
- Befahrbare Flächen Rasenstein: 225 m²,
  Abtragsstärke 0,45 m = 101,25 m³,
- Begehbare Flächen:  115 m²,
  Abtragsstärke 0,35 m = 40,25 m³,
- Fläche Mauerscheibe: 24m Länge, 0,75 Breite, 1,10 m Tiefe
  = 19,8 m³,
- Fläche Borde: 313m, 0,5 m Breite, 0,3 m Tiefe
  = 46,95 m³,

lagen-/schichtweise abtragen.
Schichten Auffüllungen aus Feinsand, Mittelsand bis Grobsand, schwach schluffig, nach Baugrundgutachten LAGA Z 1,
anfallendes Material laden und entsorgen,
Abfallschlüssel nach AVV,
17 05 04 Boden und Steine mit Ausnahme derjenigen, die unter 17 05 03 fallen.

Abrechnung nach Aufmaß auf der Baustelle und Kontrolle durch Entsorgungsscheine.
Anfallende Stoffe sind zur zugelassenen Entsorgungsstelle zu transportieren. Der Nachweis der Entsorgung ist über Entsorgungsscheine unmittelbar zu erbringen. Die Gebühren der Entsorgung sind im Einheitspreis zu berücksichtigen.
Menge: 429,650 m³

**03.01.2 Zulage Boden Entsorgung als Z2 Boden**
Wie vorher, jedoch nach LAGA TR Boden als Z2 zu entsorgen,
Hier werden nur die Mehrkosten zur vorangegangenen Position mit Z1 abgerechnet.
Menge: 100,000 m³

**03.01.3 Zulage für Entsorgung als BM-F1**
Wie vorher, jedoch nach EBV als BM-F1 zu entsorgen,
Hier werden nur die Mehrkosten zur vorangegangenen Position mit BM-0 abgerechnet.
Menge: 100,000 m³

**03.01.4 Zulage für Entsorgung als BM-F2**
Wie vorher, jedoch nach EBV als BM-F2 zu entsorgen,
Hier werden nur die Mehrkosten zur vorangegangenen Position mit BM-0 abgerechnet.
Menge: 100,000 m³

**03.01.5 Boden und Auffüllungen für Vegetationsflächen abtragen und entsorgen**
Für den Bau der Vegetationsflächen,
Nach Abtrag aller Oberbodenschichten,

- Rasenflächen: 562+146+21+14 m²,
  Abtragsstärke 0,10 m = 74,3 m³,
- Pflanzfläche, 114+60=174 m²,
  Abtragsstärke 0,20 m = 34,8 m³,

lagen-/schichtweise abtragen.
Schichten Auffüllungen aus Feinsand, Mittelsand bis Grobsand, schwach schluffig, nach Baugrundgutachten LAGA Z 1,
anfallendes Material laden und entsorgen,
Abfallschlüssel nach AVV,
17 05 04 Boden und Steine mit Ausnahme derjenigen, die unter 17 05 03 fallen.

Abrechnung nach Aufmaß auf der Baustelle und Kontrolle durch Entsorgungsscheine.
Anfallende Stoffe sind zur zugelassenen Entsorgungsstelle zu transportieren. Der Nachweis der Entsorgung ist über Entsorgungsscheine unmittelbar zu erbringen. Die Gebühren der Entsorgung sind im Einheitspreis zu berücksichtigen.
Menge: 109,100 m³

**03.01.6 Zulage für Handarbeit Boden abtragen und entsorgen**
Diese Position gilt als Zulage zur Position Boden abtragen
Für den Bau der Vegetationsflächen und pflasterflächen.
Die Position ist erst nach Rücksprache mit der BÜ auszuführen
im Umfeld von Straßen oder Baumumfeld
Straße: Pflaster 20 m x 0,5 m = 10 m³
Baumumfeld 14 m x 0,2 m = 2,8 m² x 5 Bäume = 14 m³

lagen-/schichtweise abtragen.
Schichten Auffüllungen aus Feinsand, Mittelsand bis Grobsand, schwach schluffig, nach Baugrundgutachten LAGA Z 1.1,
anfallendes Material laden und entsorgen,
Abfallschlüssel nach AVV,
17 05 04 Boden und Steine mit Ausnahme derjenigen, die unter 17 05 03 fallen.

Abrechnung nach Aufmaß auf der Baustelle und Kontrolle durch Entsorgungsscheine.
Anfallende Stoffe sind zur zugelassenen Entsorgungsstelle zu transportieren. Der Nachweis der Entsorgung ist über Entsorgungsscheine unmittelbar zu erbringen. Die Gebühren der Entsorgung sind im Einheitspreis zu berücksichtigen.
Menge: 24,000 m³

**03.01.7 Boden für Böschungen und Mulden abtragen und entsorgen**
Anstehenden Boden unter der Oberbodenschicht abtragen und fachgerecht entsorgen,
für Herstellung der Rasen- und Vegetationsflächen in Böschungslagen, Nachbearbeitung der vorhandenen Böschungen, Profilierung der Mulden- und Böschungsbereiche gem. Höhensituation.
Abtragstiefe ca. 0,2m,

Anfallende Stoffe sind zur zugelassenen Entsorgungsstelle zu transportieren. Der Nachweis der Entsorgung ist unmittelbar zu erbringen. Die Gebühren der Entsorgung sind im Einheitspreis zu berücksichtigen. Abrechnung nach Aufmaß.
Menge: 100,000 m³

#### Bereich 03.02 Bodenauftrag

**03.02.1 zwischengelagerten Bodenaushub wieder einbauen**
zwischengelagerten Boden wieder lagenweise auftragen bis zum Erreichen des Planums zur Herstellung der jeweiligen Flächenbefestigungen,
Eventuell auftretendes grobes Material ist zu entfernen und zu entsorgen. Handarbeit ist einzukalkulieren,
Material vom Zwischenlager wieder aufnehmen und lagenweise einbauen und verdichten. Transportwege bis 400 m sind einzukalkulieren.
Auffüllung bis 100 cm Tiefe.
Menge: 50,000 m³

**03.02.2 Oberboden für Vegetationsflächen abtragen und auf der Baustelle lagern**
im Bereich Parkplatz/ Baustraße
Tiefe im Mittel 0,20 m³,
Haufwerke bilden zum Wiedereinbau,
Transport von max. 400 m ist einzukalkulieren,
lagen-/schichtweise abtragen und seitlich lagern.
Menge: 50,000 m³

### Titel 04 BEFESTIGTE FLÄCHEN

#### Bereich 04.01 Vorbereitung

*Hinweis: HINWEIS*
In allen Positionen, in denen Mineralgemisch aufgetragen werden soll, ist zu beachten, dass in den zu bearbeitenden Flächen vorhandene Einbauteile, wie Schachtdeckel, Schieberkappen, Pfosten, etc. vorhanden sind, die nicht beschädigt oder verändert werden dürfen. Dies ist bei der Kalkulation der Leistungen zu berücksichtigen.

**04.01.1 Planum herstellen**
im Bereich aller zu befestigenden Flächen.
Auf- und Abtrag bis 5cm.
Massenausgleich im Bereich des Planums.
zulässige Abweichung von der Sollhöhe ± 3cm.
Fläche Asphalt: 492m²
Fläche Rasengitter: 225m²
Fläche Borde: 322 x 0,4=128,8m²
Fläche Mauerscheiben: 11,2m²
Fläche Pflaster Aussichtspunkt: 115m²
Fläche Stufen: 18m²
Fläche Rinne: 8 x 0,5=4m²
Fläche BE: 24 x 4m+37 x 4m=244m²

Gesamtfläche: 1238m²
Menge: 1238,000 m²

**04.01.2 Untergrund verdichten**
im Bereich aller zu befestigenden Flächen.
Mengenermittlung siehe vorangegangene Position.
Verdichtungsgrad DPr 97 %.
Bodenklasse 3-5 DIN 18300.
Bei Trockenheit ist der Boden vor dem Verdichten anzufeuchten.
Menge: 1238,000 m²

**04.01.3 Lastplattendruckversuche auf Planum und auf dem Flächenaufbau**
zur Überprüfung der Tragfähigkeit des Planums und der einzelnen Schichten gemäß ZTV E-StB,
mit Hilfe des Plattendruckversuches nach DIN 18134 (26)
der Verformungsmodul auf dem Planum Ev2 größer = 45 MN/m² und
Der Verformungsmodul auf der STS Begehbare Flächen Ev2 größer = 80 MN/m², Ev2/Evd kleiner 2,2.
Der Verformungsmodul auf der STS Befahrbare Flächen Ev2 größer =120 MN/m², Ev2/Evd kleiner 2,2.
Das bereitzustellende Gegengewicht ist einzukalkulieren.
Die Lastplattendruckversuche sind erst nach Bestätigung durch die BÜ durchzuführen.
Die zu überprüfenden Stellen werden zusammen mit der BÜ festgelegt.
Die Protokolle der Nachweise sind dem AG zu übergeben.
Menge: 4,000 St

**04.01.4 Dynamische Fallplatte**
nach Verdichten des Untergrundes im Bereich der Pflasterflächen zur Überprüfung der Tragfähigkeit des Planums und der Einbauschichten mit Hilfe des dynamischen Plattendruckversuchs (leichte Fallplatte) der Verformungsmodul auf dem Planum EvD ≥ 25 MN/m² (entspricht ca. Ev2 ≥ 45 MN/m²) und der Verformungsmodul auf den anderen Aufbauschichten entsprechend Vorgaben der Bauleitung.
Die Fallplatten sind im Beisein der BÜ durchzuführen. Die zu überprüfenden Stellen werden von der BÜ festgelegt. Die Protokolle der Nachweise sind dem AG zu übergeben.
Menge: 4,000 St

**04.01.5 Baugrundverbesserung befahrbare Flächen: Frostschutzschicht 0/45**
Fläche 492 m² x 0,20 = 98,40 m³
Für befahrbare Pflasterflächen aus Betonsteinpflaster,
aus Mineralgemisch FSS 0/45 mm nach TL SoB-StB, mit Zertifikat (Zertifikat ist vorzulegen),
Schichtdicke bei befahrbaren Pflasterflächen 20 cm,
liefern, einbauen und lagenweise verdichten,
Verdichtungsgrad DPr 97 %.
Der Verformungsmodul auf dem Planum FSS Ev2 größer = 100 MN/m² ist einzuhalten.
Ausführung nur bei Bedarf und Rücksprache mit dem Auftraggeber.
Menge: 100,000 m³

**04.01.6 Knotensteifes Kombigitter mit geotextiler Trennlage liefern und einbauen**
als Bewehrungselement zur Erhöhung der Tragfähigkeit mit
zusätzlicher Trenn- und Filterwirkung über nicht ausreichen
tragfähigen Untergrund,

biaxiales, knotensteifes, gestrecktes PP-Kombigitter, mit
aufkaschierten Vliesstoff (GRK 3),
Grid P 30/30-170,
liefern und einbauen,

Rohstoff Polypropylen Produkt mit CE Zertifizierung,
Überlappung mind. 50 cm,
Höchstzugkraft 33-3/33-3 kN/m
Dehnung bei Höchstzugkraft 9/9 %
Stempeldurchdrückkraft größer 2,5,
Bahnen nach den Vorschriften des Herstellers verbinden,
abgerechnet wird die abgedeckte Fläche.

Der Umfang der Arbeiten ist mit dem AG bzw. der Bauleitung abzustimmen. Ein Anrecht auf volle Leistung der Position besteht nicht. Die Abrechnung erfolgt nach Aufmaß.

unter Angabe der Bezugsfirma, des Modells und der Details
Angebotenes Fabrikat

-------------------------------------------------------------

liefern und nach Herstellervorschrift einbauen,
einschließlich aller Nebenarbeiten.
Menge: 492,000 m²

#### Bereich 04.02 Asphaltflächen

**04.02.1 Befahrbare Flächen: Frostschutzschicht 0/45**
Fläche 492 m² x 0,46 = 226,32 m³
Für befahrbare Pflasterflächen aus Betonsteinpflaster,
aus Mineralgemisch FSS 0/45 mm nach TL SoB-StB, mit Zertifikat (Zertifikat ist vorzulegen),
Schichtdicke bei befahrbaren Pflasterflächen 46 cm,
liefern, einbauen und lagenweise verdichten,
Verdichtungsgrad DPr 97 %.
Der Verformungsmodul auf dem Planum FSS Ev2 größer = 100 MN/m² ist einzuhalten.
Menge: 226,320 m³

**04.02.2 Befahrbare Flächen: Tragschicht 0/32**
Fläche 492 m² x 0,15 = 73,8 m³
Für befahrbare Pflasterflächen aus Betonsteinpflaster,
aus Mineralgemisch STS 0/32 mm nach TL SoB-StB, mit Zertifikat (Zertifikat ist vorzulegen),
Schichtdicke bei befahrbaren Pflasterflächen 15 cm,
liefern, einbauen und lagenweise verdichten,
Verdichtungsgrad DPr 97 %.
Der Verformungsmodul auf dem Planum STS Ev2 größer = 120 MN/m² ist einzuhalten.
Menge: 73,800 m³

**04.02.3 Asphalttragschicht gemäß ZTV Asphalt-StB 07/13, 8 cm**
Tragschicht aus bituminösen Bindemitteln gem. ZTV-Asphalt-StB 07/13 liefern und höhen- und profilgerecht einbauen, in Fahrbahnbereichen des Parkplatzes
Anforderungen an Mineralstoffgemische und Mischgut entsprechend Tabelle ZTV Asphalt-StB 07/13,
Mischgutart AC 22 TN,
Bindemittel Bitumen 70/100 gem. DIN EN 12581,
Schichtdicke 8 cm,
Einbaugewicht 231 gk/m²,
Verdichtungsgrad DRr mind. 97%
Die Einbaudicke über Originallieferscheine und Fläche abrechnen.
Bereich Fahrbahn Parkplatz,
Abgrenzung durch Tiefbord
Menge: 492,000 m²

**04.02.4 Bitumenemulsion aufsprühen**
Bitumenemulsion zur Herstellung des Schichtenverbundes ausprühen
Unterlage Asphaltbefestigung frisch
Bindemittel C40BF1-S
Bindemittelmenge 200 bis 300 g/m²
vor Einbau der Asphaltdeckschicht
Menge: 492,000 m²

**04.02.5 Asphaltbetondeckschicht gem. ZTV Asphalt-StB 07, 4 cm**
Asphaltbetondeckschicht gem. ZTV Asphalt-StB 07/13
liefern und höhen- und profilgerecht einbauen,
in Fahrbahnflächen
Anforderungen an Mineralstoffgemische und Mischgut entsprechend Tabelle der ZTV-Asphalt-StB 07/13,
Mischgutart AV8 DN,
Bindemittel Bitumen 50/70 gem. DIN EN 12581,
Schichtdicke 4 cm,
Einbaugewicht 100 kg/ m²,
Verdichtungsgrad DPr mind. 97%
Oberfläche an vorhandenes Gelände anpssen.
Die Einbaudicke über Originalwiegescheine der Fläche abrechnen.
Bereich: Fahrbahn Parkplatz, Abgrenzung durch Bord
Menge: 492,000 m²

**04.02.6 Fugenschnitt ausführen**
Fuge schneiden im Asphalt für spätere Fugenverfüllung
einschl. aller Nebenarbeiten
entsprechende Schneidgeräte und die Entsorgung der Asphaltreste sind einzukalkulieren.
Menge: 20,000 m

**04.02.7 Anschluss als Fuge mit Fugenmasse herstellen**
Anschluss als Fuge mit Fugenmasse herstellen,
Längs- und Querfuge
in der Asphaltdeckschicht ausbilden.
Fugenspalttiefe: 40 mm
Fugenspaltbreite: 10 mm
Mit heiß verarbeiteter Fugenmasse Typ N 2, einschließlich zugehörigem und zuvor aufgetragenem Voranstrichmittel
Bereich Fahrbach Parkplatz
Menge: 150,000 m

**04.02.8 Oberflächenschluss herstellen ECS 35**
Oberflächenschluss durch gleichmäßiges Aufbringen und Einwalzen von Abstreukörnung auf die noch heiße Asphaltoberfläche herstellen.
Nicht gebundene Abstreukörnung aufnehmen und der Verwertung nach Wahl des AN zuführen
Abstreukörnung: Feine Gesteinskörnung, Fließkoeffizient Kategorie ECS 35
aus Gestein wie grobe Gesteinskörnung in Asphaltdeckschicht
Abstreumenge: 2kg/m²
manuell abstreuen
Menge: 492,000 m²

#### Bereich 04.03 Pflasterflächen

*Hinweis: HINWEIS*
In allen Positionen, in denen Mineralgemisch aufgetragen werden soll, ist zu beachten, dass in den zu bearbeitenden Flächen vorhandene Einbauteile, wie Schachtdeckel, Schieberkappen, Pfosten, etc. vorhanden sind, die nicht beschädigt oder verändert werden dürfen. Dies ist bei der Kalkulation der Leistungen zu berücksichtigen.

**04.03.1 Begehbare Flächen: Frostschutzschicht 0/45**
Fläche: 115 m² x 0,18 = 20,7 m³
im Bereich aller zu befestigenden Flächen.
aus Mineralgemisch FSS 0/45mm nach TL SoB-StB.
Zertifikat ist vorzulegen.
Schichtdicke Frostschutz Pflasterflächen begehbar: 18 cm
liefern, einbauen und lagenweise verdichten.
Verdichtungsgrad DPr 103 %.
Menge: 20,700 m³

**04.03.2 Begehbare Flächen: Tragschicht 0/32**
Fläche: 115 m² x 0,15= 17,25 m³
im Bereich aller zu befestigenden Flächen.
aus Mineralgemisch STS 0/32 mm nach TL SoB-StB.
Zertifikat ist vorzulegen.
Schichtdicke Tragschicht Pflasterflächen begehbar: 15 cm
liefern, einbauen und lagenweise verdichten.
Verdichtungsgrad DPr 103 %.
Menge: 17,250 m³

**04.03.3 Befahrbare Flächen: Frostschutzschicht 0/45**
Fläche 225 m² x 0,46 = 103,5 m³
Für befahrbare Pflasterflächen aus Betonsteinpflaster,
aus Mineralgemisch FSS 0/45 mm nach TL SoB-StB, mit Zertifikat (Zertifikat ist vorzulegen),
Schichtdicke bei befahrbaren Pflasterflächen 46 cm,
liefern, einbauen und lagenweise verdichten,
Verdichtungsgrad DPr 97 %.
Der Verformungsmodul auf dem Planum FSS Ev2 größer = 100 MN/m² ist einzuhalten.
Menge: 103,500 m³

**04.03.4 Befahrbare Flächen: Tragschicht 0/32**
Fläche 225 m² x 0,15 = 33,75 m³
Für befahrbare Pflasterflächen aus Betonsteinpflaster,
aus Mineralgemisch STS 0/32 mm nach TL SoB-StB, mit Zertifikat (Zertifikat ist vorzulegen),
Schichtdicke bei befahrbaren Pflasterflächen 15 cm,
liefern, einbauen und lagenweise verdichten,
Verdichtungsgrad DPr 97 %.
Der Verformungsmodul auf dem Planum STS Ev2 größer = 120 MN/m² ist einzuhalten.
Menge: 33,750 m³

**04.03.5 Pflasterdecke warmgrau 20x30x8 und 20x 20x8cm legen**
Pflasterfläche liefern und fachgerecht einbauen,
nach DIN 18318 und ergänzend "Merkblatt für Flächenbefestigung mit Pflaster- und Plattenbelägen",
mit Pflastersteinen aus Beton nach DIN EN 1338 D,I,
Betonsteinpflaster,
Steinmaße: 196 x 196 x 80 cm, und 196 x 296 x 80 cm
Ausführung: im Reihenverband, gemischt 2 Formate,
Farbe: warmgrau bis sandbeige
Pflaster mit erhöhter Frost- und Tausalzbeständigkeit, Prüfzeugnis nach CDF-Verfahren eines unabhängigen Instituts ist vorzulegen
Qualitätsmerkmale nach DIN EN 1338: D,I
Herstellung des Materials in CO²-neutraler Produktion
Nachweis dafür mittels transparenter, geprüfter und verifizierter Produkt- und Umweltinformation:
EPD-RIN-20150063-IAB1-DE (Typ III Umweltlabel nach ISO 14025 und EN 15804)
CO²-Äquivalent  nach DIN 15894+A2 für die Module
A1, A2, A3, A4, C1-D Summe < 18,00kg/m²
Betonsteinpflaster mit 2-schichtigem Aufbau als Vorsatzschicht mit Kernbeton
Verwendung von Recylingbeton von mind. 25% in der Herstellung
Oberfläche: Edelsplitt-Betonvorsatz stahlkugelgestrahlt-rinnit,
Verwendung von Natursteinedelsplitt Granit, Quarz, Basalt in den Größen 1/3 bis 2/5 im Verhältnis 7-1-0-1
Eisenoxid-Farben im Vorsatz der Betonsteine unter Verwendung von 100% Weißzement
Pflaster muss frei von Kalkausblühungen sein
Bewertung Rutschgefahr: SRT-Wert > 65, > R13
der Firma RINN oder Gleichwertiges unter Angabe des Herstellers und des Produktes
-------------------------------------------------------------------
-------------------------------------------------------------------

Pflasterbett im verdichteten Zustand 4cm,
Bettungsmaterial Splitt-/Sandgemisch 0/5, Sieblinie 1/5 (gebrochen, Sandanteil etwa 30%, Ecs28, SZ18/LA20), Kornanteil < 0,063mm bei 1,0 M.-%, Uf 1, Fugenbreite 3-5mm.
Fugenmaterial Splitt-/Sandgemisch 0/5, Sieblinie 1/5 (gebrochen, Sandanteil etwa 30%, Ecs28, SZ18/LA20), Kornanteil < 0,063mm bei 1,0 M.-%, Uf 1,
abgekehrten Belag geschützt verdichten,
abschließend mit gebrochenem Sand 0/2 (Ecs > 35) unter Wasserzugabe einschlämmen,
im Einheitspreis sind alle erforderlichen Rand- und Anschlusssteine zu kalkulieren,
Anschlüsse an Einbauten und Begrenzungen durch Schnitt, wenn Rand- und Anschlusssteine nicht passen, Schnitt wird gesondert vergütet

Eine Bemusterung des vom Bieter ausgewählten Produkts ist vor Auftragsvergabe in Originalformat und Oberfläche einzukalkulieren.
Menge: 115,000 m²

**04.03.6 Rasenstein liefern und legen**
Pflasterfläche liefern und fachgerecht einbauen,
nach DIN 18318 und ergänzend "Merkblatt für Flächenbefestigung mit Pflaster- und Plattenbelägen",
mit Pflastersteinen aus Beton nach DIN EN 1338 D,I,
Betonsteinpflaster,

Steinmaße (Rastermaße)
32cm x 24cm x 12cm

Färbende Gesteinskörnungen dürfen nicht eingesetzt werden.
Pflasterbett im verdichteten Zustand 4 cm (+/- 1 cm)
Bettungsmaterial SZ-LP 05 der Korngruppe 0/5
(gebrochen, Sandanteil ca. 30 M.-%, Ecs35, SZ 18)
Kornanteil < 0,063 mm max. 5,0 M.-%
Fugenbreite => Ausrichten der Steine muss möglich sein
Anpassungen beim Randstein erforderlich
Fugenmaterial - Korngruppe 0/5 (gebrochen, Sandanteil ca. 30 %, Ecs35, SZ 18)
- Kornanteil < 0,063 mm ≥ 5 ≤ 15 M.-%
- Anteil organische Substanz ≥ 1 ≤ 3 M.-% (Substrat)
- Wasserdurchlässigkeit kf ≥ 1 x 10^-5 m/s
- Wasserspeicherfähigkeit ≥ 20 ≤ 40 Vol.-%
- Salzgehalt ≤ 150 mg/100g
Füllhöhe ca. 6 cm über Bettung
obere 6 cm werden mit Thymian bepflanzt und Oberboden-Sand-Gemisch befüllt, was in gesonderten Positionen beschrieben ist.
Abgekehrten Belag, geschützt verdichten (Gleitplattenvorrichtung).
Gewicht der Rüttelplatte ca. 180 kg (<250 kg)
Nachfüllen der Fuge, wenn mehr Füllstoff tiefer als 2 cm unter Oberkante (bis etwa 1 cm unter Oberkante Stein/Platte)
Rasenstein der Firma LithonPlus oder Gleichwertiges unter Angabe des Herstellers und des Produktes

-----------------------------------------------------------------

Grundreinigung zur Abnahme - Der Belag ist unter Zuhilfenahme von Wasser, ggf. geeigneter Reinigungsmittel und Bürsten zu reinigen.

im Einheitspreis sind alle erforderlichen Rand- und Anschlusssteine zu kalkulieren,
Anschlüsse an Einbauten und Begrenzungen durch Schnitt, wenn Rand- und Anschlusssteine nicht passen, Schnitt wird gesondert vergütet

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Menge: 225,000 m²

**04.03.7 Zulage: Trennschnitt Pflaster**
Zulage zu Positionen vor.
für Trennschnitt an Pflastersteinen aus Beton.
für Anpassungen und Einbauten.
einschl. Ausführung von Winkelschnitten.
45+45+10 = 100 m
Die Abrechnung erfolgt nach Aufmaß auf der Baustelle.
Menge: 100,000 m

**04.03.8 Noppenplatte legen**
5 m vor der Treppe
Aufmerksamskeitsfeld für Blinde und Sehbehinderte nach DIN 32984 - Bodenindikatoren im öffentlichen Verkehrsraum -  bestehend aus:
Noppenplatten aus hochfestem Weißbeton mit integrierten Abstandhaltern,
Druckfestigkeitsklasse C 60/75, nach DIN EN 13748, faserarmiert,
hoher Widerstand gegen Frost und Tausalz,

mit 36 Stück Noppen, Noppenhöhe 4 mm, parallel (orthogonal) zu den Kanten gereiht,
rutschhemmend R 13 (SRT >60),
Format: 30/30/8 cm,
Bedarf: 3,33 Stck/ lfdm oder 11,11 Stck/ qm,
Farbe: durchgehend weiß eingefärbt
Einbau: talbündig + 2 bis 3 mm Überstand,
Noppenplatten liefern. Bettung aus Beton C 12/15,
Dicke im verdichteten Zustand 6 cm,
frisch in frisch mit geeigneter Haftschlämme als Haftbrücke verarbeiten.
Auftragen einer Haftschlämme auf der Plattenunterseite,
Pflasterfugen einschlämmen mit hellem Trasszementmörtel, Steine vor dem Abbinden des Mörtels reinigen. Anschlüsse an Einbauten und Begrenzungen durch Schnitt.
Menge: 5,000 m²

#### Bereich 04.04 Einfassungen

**04.04.1 Tiefbord 8x25x100 aus Beton**
als Einfassung der Pflasterflächen,
aus Beton DIN EN 1340 Qualität DTI mit DIN 483,
Farbe: grau, einseitig gefast,
Abmessung 8 x 25 x 100 cm,
liefern und höhengerecht versetzen,
Bettung und Rückenstütze DIN 18318 aus Beton C 12/15,
Beton liefern.
Im Abstand von 10 m sind Dehnungsfugen anzuordnen, durchgehend durch Betonfundament und Rückenstütze, Trennfuge aus Dehnungsscheiben aus Recycling-Kautschuk oder bitumenimprägniertem PUR-Schaumstoff,
Stoffe liefern.
Menge: 149,000 m

**04.04.2 Hochbord 15x30x100 aus Beton**
als Einfassung an den Stellplätzen
aus Beton DIN EN 1340 Qualität DTI mit DIN 483.
Farbe grau
Abmessung 15x30x100cm.
liefern und höhengerecht versetzen.
Hochborde auf Lücke setzen
Bettung und Rückenstütze DIN 18318 aus Beton C 12/15.
Stoffe liefern.
Im Abstand von 10m sind Dehnungsfugen anzuordnen, durchgehend durch Betonfundament und Rückenstütze, Trennfuge aus Dehnungsscheiben aus Recycling-Kautschuk oder bitumenimprägniertem PUR-Schaumstoff.
Stoffe liefern.
Menge: 116,000 m

**04.04.3 Hochbord ohne Lücke 15x30x100 aus Beton**
als Einfassung an den Stellplätzen
aus Beton DIN EN 1340 Qualität DTI mit DIN 483.
Farbe grau
Abmessung 15x30x100cm.
liefern und höhengerecht versetzen.
Hochborde ohne Lücke setzen
Bettung und Rückenstütze DIN 18318 aus Beton C 12/15.
Stoffe liefern.
Inklusive Bodenaushub und Entsorgung für Einbau des Tiefbordes und des Fundamentes,
Im Abstand von 10m sind Dehnungsfugen anzuordnen, durchgehend durch Betonfundament und Rückenstütze, Trennfuge aus Dehnungsscheiben aus Recycling-Kautschuk oder bitumenimprägniertem PUR-Schaumstoff.
Stoffe liefern.
Menge: 9,000 m

**04.04.4 Übergangsstein aus Beton**
als Übergang vom Hochbord zum Tiefbord,
aus Beton DIN EN 1340 Qualität DTI mit DIN 483.
Farbe grau, Abmessung 12/15x30/17x100cm.
2x rechts, 1x links,
liefern und engfugig verlegen.
Bettung und Rückenstütze DIN 18318 aus Beton C 12/15.
Stoffe liefern.
Inklusive Bodenaushub und Entsorgung für Einbau des Tiefbordes und des Fundamentes,
Im Abstand von 10m sind Dehnungsfugen anzuordnen, durchgehend durch Betonfundament und Rückenstütze, Trennfuge aus Dehnungsscheiben aus Recycling-Kautschuk oder bitumenimprägniertem PUR-Schaumstoff.
Stoffe liefern.
Menge: 3,000 St

**04.04.5 Zulage für Trennschnitt (Borde aus Beton)**
Zulage für Trennschnitt an Bordsteinen aus Beton,
Rasenkantenstein, Tief-, Hochbord- bzw. Rundbordstein paßgerecht schneiden,
einschl. Ausführung von Winkelschnitten.
Abrechnung gemäß Einbau auf der Baustelle.
Menge: 50,000 St

#### Bereich 04.05 Stützwände

**04.05.1 Planum für Mauerscheibe herstellen**
unter die Mauerscheibe,
Länge Mauerscheibe 1,00m,
Breite 1,00m (Fußlänge 0,70m plus Bearbeitungsraum 0,30m)
Auf- und Abtrag bis 20 cm.
Massenausgleich im Bereich des Planums.
Zulässige Abweichung von der Sollhöhe +/- 5 cm.
Gefälleausbildung gemäß Absteckplan.
Menge: 12,000 m²

**04.05.2 Frostschutzschicht für Mauerscheibe**
unter Betonfundamente der Mauerscheibe,
aus Mineralgemisch 0/45 mm,
Schichtdicke 20 cm
24 x 1,0 x 0,2 = 4,8 m³
mit seitlicher abgeböschter Neigung 1 zu 1,5 anlegen,
liefern, einbauen und lagenweise bis zur
Standfestigkeit verdichten.
Verdichtungsgrad DPr 100 %.
Menge: 4,800 m³

**04.05.3 Lastplattendruckversuch**
nach Einbringen der Frostschutz-/Tragschicht zur Überprüfung der Tragfähigkeit des Planums gemäß ZTV E-StB,
mit Hilfe des Plattendruckversuches nach DIN 18134 (26)
Die Lastplattendruckversuche sind erst nach Bestätigung durch die BÜ durchzuführen.
Die zu überprüfenden Stellen werden zusammen mit der BÜ festgelegt.
Die Protokolle der Nachweise sind dem AG zu übergeben.
Menge: 2,000 Stüc

**04.05.4 Fundamente für Mauerscheibe herstellen**
ohne Schalung, gemäß Zei chnung,
24 m x 0,5 m x 0,8 m = 9,6m³
aus Einzelfundamenten mit Höhe 20 cm
mit seitlicher abgeböschter Neigung 1 zu 1,5 anlegen,
aus Beton C 20/25, unbewehrt, Beton liefern.
Menge: 10,000 m³

**04.05.5 Zulage Höhensprung: Fundament für Mauerscheiben**
Zulage für den Mehraufwand bei Herstellung des Fundamentes durch den Höhenversatz der Einbauhöhen der Mauerscheiben. Abrechnung für einen Versatz pro Schicht.
Vergütet wird der Mehraufwand zu der genannten Position.
Menge: 20,000 St

**04.05.6 Mörtelbettung für Mauerscheiben herstellen**
mit Zementmörtel, MG III,
Schichtdicke 5 cm, seitliche Neigung 1 zu 1,5 anlegen,
Fläche = 12 m² x 0,05m = 0,6m³
an der Vorderseite ist ein Überstand von 10 cm einzuhalten,
liefern, einbauen und lagenweise bis zur Standfestigkeit verdichten, Verdichtungsgrad DPr 100 %.
Menge: 0,600 m³

**04.05.7 Mauerscheibe Breite 0,45 und Höhe 0,80 liefern und einbauen**
Einbauort: Treppe am Aussichtspunkt
Mauerscheibe nach DIN EN 15258 bzw. BGB-RiNGB (Liste C des Instituts für Bautechnik) mit Bewehrung aus Stahl und oder Fasern. Für die Maßtoleranzen des Bauwerks wird die DIN 18202 vertraglich vereinbart.
alle Seiten schalungsglatt
DIN EN 206 mit DIN 1045 liefern und nach Herstellervorschrift einbauen.
Betonfestigkeit: C 35/45.
Expositionsklassen: XC4, XF4, XD2, XS2, XC4.
mit Bewehrung.
Wandstärke 12cm,
Höhe 80cm, Breite 45cm.
Versetzlänge 44cm, Fuge 1cm!
Fase 8/8
Kanten (sichtbereich) 90°, keine Konizität
einschl. Passschnitt, wenn erforderlich
Oberfläche: Sichtbeton grau und gefast.
Sichtseite = Vorderseite und Rückseite
Kopf- und Stirnseite schalungsglatt SB4 gem. DBV Merkblatt  bitte der Ausführungsplanung entnehmen.
ohne Transport-/ Versetzschlaufen an den Sichtseiten und Sichtstellen (schalungsglatt),
Lage der Transportschlaufen ist vor der Bestellung mit der Bauüberwachung abzustimmen

Angabe des Herstellers und der Typbezeichnung:-------------------------------------------------------------------------------------------------------------------------------------------------------
inkl. prüffähiger Statik nach DIN EN 206 und DIN 1045,
inkl. Abstandshalter liefern und einbauen (2 Stück pro Fuge),
inkl. aller Nebenarbeiten, Stoffe liefern, abladen und auf vorbeschriebene Fundamente und Mörtelbettung einbauen.
Menge: 4,000 St

**04.05.8 Mauerscheibe Breite 0,90 und Höhe 1,20 und 0,75 liefern und einbauen**
Einbauort: Treppe am Aussichtspunkt
Mauerscheibe nach DIN EN 15258 bzw. BGB-RiNGB (Liste C des Instituts für Bautechnik) mit Bewehrung aus Stahl und oder Fasern. Für die Maßtoleranzen des Bauwerks wird die DIN 18202 vertraglich vereinbart.
alle Seiten schalungsglatt
DIN EN 206 mit DIN 1045 liefern und nach Herstellervorschrift einbauen.
Betonfestigkeit: C 35/45.
Expositionsklassen: XC4, XF4, XD2, XS2, XC4.
mit Bewehrung.
Wandstärke 12cm,
Breite 90 cm, Höhe 0,75 und 1,20, Oberkante abgeschrägt,
siehe Detailplan
Versetzlänge 89cm, Fuge 1cm!
Fase 8/8
Kanten (sichtbereich) 90°, keine Konizität
einschl. Passschnitt, wenn erforderlich
Oberfläche: Sichtbeton grau und gefast.
Sichtseite = Vorderseite und Rückseite
Kopf- und Stirnseite schalungsglatt SB4 gem. DBV Merkblatt  bitte der Ausführungsplanung entnehmen.
ohne Transport-/ Versetzschlaufen an den Sichtseiten und Sichtstellen (schalungsglatt),
Lage der Transportschlaufen ist vor der Bestellung mit der Bauüberwachung abzustimmen

Angabe des Herstellers und der Typbezeichnung:-------------------------------------------------------------------------------------------------------------------------------------------------------
inkl. prüffähiger Statik nach DIN EN 206 und DIN 1045,
inkl. Abstandshalter liefern und einbauen (2 Stück pro Fuge),
inkl. aller Nebenarbeiten, Stoffe liefern, abladen und auf vorbeschriebene Fundamente und Mörtelbettung einbauen.en.
Menge: 8,000 St

**04.05.9 Mauerscheibe Breite 0,75 und Höhe 0,98 und 1,00 liefern und einbauen**
Einbauort: Treppe am Aussichtspunkt
Mauerscheibe nach DIN EN 15258 bzw. BGB-RiNGB (Liste C des Instituts für Bautechnik) mit Bewehrung aus Stahl und oder Fasern. Für die Maßtoleranzen des Bauwerks wird die DIN 18202 vertraglich vereinbart.
alle Seiten schalungsglatt
DIN EN 206 mit DIN 1045 liefern und nach Herstellervorschrift einbauen.
Betonfestigkeit: C 35/45.
Expositionsklassen: XC4, XF4, XD2, XS2, XC4.
mit Bewehrung.
Wandstärke 12cm,
Breite 0,75 cm, Höhe 0,98 und 1,00, Oberkante angeschrägt
Versetzlänge 74cm, Fuge 1cm!
Fase 8/8
Kanten (sichtbereich) 90°, keine Konizität
einschl. Passschnitt, wenn erforderlich
Oberfläche: Sichtbeton grau und gefast.
Sichtseite = Vorderseite und Rückseite
Kopf- und Stirnseite schalungsglatt SB4 gem. DBV Merkblatt  bitte der Ausführungsplanung entnehmen.
ohne Transport-/ Versetzschlaufen an den Sichtseiten und Sichtstellen (schalungsglatt),
Lage der Transportschlaufen ist vor der Bestellung mit der Bauüberwachung abzustimmen

Angabe des Herstellers und der Typbezeichnung:-------------------------------------------------------------------------------------------------------------------------------------------------------
inkl. prüffähiger Statik nach DIN EN 206 und DIN 1045,
inkl. Abstandshalter liefern und einbauen (2 Stück pro Fuge),
inkl. aller Nebenarbeiten, Stoffe liefern, abladen und auf vorbeschriebene Fundamente und Mörtelbettung einbauen.en.nbauen.
Menge: 2,000 St

**04.05.10 Mauerscheibe Breite 0,75 und Höhe 0,98 und 0,96 liefern und einbauen**
Einbauort: Treppe am Aussichtspunkt
Mauerscheibe nach DIN EN 15258 bzw. BGB-RiNGB (Liste C des Instituts für Bautechnik) mit Bewehrung aus Stahl und oder Fasern. Für die Maßtoleranzen des Bauwerks wird die DIN 18202 vertraglich vereinbart.
alle Seiten schalungsglatt
DIN EN 206 mit DIN 1045 liefern und nach Herstellervorschrift einbauen.
Betonfestigkeit: C 35/45.
Expositionsklassen: XC4, XF4, XD2, XS2, XC4.
mit Bewehrung.
Wandstärke 12cm,
Höhe 75cm, Breite 0,98 und 0,96 cm, Oberkante angeschrägt
Versetzlänge 74cm, Fuge 1cm!
Fase 8/8
Kanten (sichtbereich) 90°, keine Konizität
einschl. Passschnitt, wenn erforderlich
Oberfläche: Sichtbeton grau und gefast.
Sichtseite = Vorderseite und Rückseite
Kopf- und Stirnseite schalungsglatt SB4 gem. DBV Merkblatt  bitte der Ausführungsplanung entnehmen.
ohne Transport-/ Versetzschlaufen an den Sichtseiten und Sichtstellen (schalungsglatt),
Lage der Transportschlaufen ist vor der Bestellung mit der Bauüberwachung abzustimmen

Angabe des Herstellers und der Typbezeichnung:-------------------------------------------------------------------------------------------------------------------------------------------------------
inkl. prüffähiger Statik nach DIN EN 206 und DIN 1045,
inkl. Abstandshalter liefern und einbauen (2 Stück pro Fuge),
inkl. aller Nebenarbeiten, Stoffe liefern, abladen und auf vorbeschriebene Fundamente und Mörtelbettung einbauen.en.nbauen.en.
Menge: 2,000 St

**04.05.11 Kompriband für L-Steine liefern und einbauen**
vorkomprimiertes, imprägniertes Schaumstoffdichtungsband auf Polyurethanbasis, das nach dem Einbringen in eine Fuge langsam expandiert und sich dicht an die Fugenränder anlegt,
2 cm / 6-12 mm,
Weichschaum, grau, einseitig klebend,
vorkomprimiertes Dichtband für BG2 Einbau,
Einstufung nach DIN 18542, wind-, staub-, spritzwasser- und schlagregendicht, witterungs- und UV-beständig, dauerhaft flexibel, schwer entflammbar, wasserdampfdurchlässig, alterungsbeständig, schall- und wärmedämmend, ökologisch unbedenklich,
10 Jahre Hersteller-Garantie

unter Angabe der Bezugsfirma, des Modells und der Details

zwischen den einzelnen L-Steinen auf ganzer Länge einbauen, einschließlich aller Nebenarbeiten,
Stoffe liefern und einbauen.
Menge: 12,000 m

**04.05.12 Fugenverschluss mit Bitumen-Dachpappe liefern und anbringen**
Kaltklebende Bitumenbänder mit einer Aluminium- oder Foliendeckschicht auf die gereinigte Fugen zwischen den Mauerscheiben kleben und trocknen lassen
Material liefern und anbringen einschl. aller Nebenarbeiten
Menge: 12,000 m

**04.05.13 Mauerscheiben hinterfüllen**
Oberboden einbauen,
Material liefern.
12m x (0,5m x 0,3m)/2 = 0,9 m³
Verdichtungsgrad DPr 100 %.
Menge: 9,000 m³

#### Bereich 04.06 Stufen

**04.06.1 Fundament für Blockstufen herstellen**
Vollfundament aus Beton C 30/37, XA1, unbewehrt herstellen.
für 2 Treppennanlagen
Breite 5 m = 5 Stufen a 1,00 m
Treppe = 6 Stufen
2 Treppenanlagen
inkl. aller Nebenarbeiten. Stoffe liefern.
Menge: 15,820 m³

**04.06.2 Dichtschlämme aufbringen**
flexible, zementäre Dichtungsschlämme liefern und nach Angaben des Herstellers auf das Fundament horizontal und vertikal flächig aufbringen.
zum Schutz des Fundamentes vor eindringendem Wasser.
Menge: 21,000 m²

**04.06.3 Blockstufe L100 liefern und verlegen**
Blockstufen aus Beton nach DIN EN 13198 und DIN 32984.
Betongüte C30/37, XC4, XF4.
Oberfläche Sichtbeton grau PR 11.
LxBxH = 100x35x15cm.
Vorderkante gefast 3mm.
Blockstufe liefern und auf Fundament aus Position vor verlegen.
in Mörtel MG IIIa, Druckfestigkeit ≥ 20N/mm².
den Mörtel frisch in frisch mit geeigneter Haftschlämme als Haftbrücke verarbeiten.
Stufe vor Verarbeitung nässen und in geeignete Haftbrücke tauchen, Auftragen einer Haftschlämme auf der Stufenunterseite. Inklusive Lieferung der Haftschlämme.
Austrittsstufe unterseits mit 2 Ankern im Betonfundament sichern.
Inkl. aller Nebenarbeiten. Stoffe liefern.

Hinweis: eine Stufe besteht aus mehreren Teilen. Die Maße sind vor Ort zu Überprüfen.
Menge: 60,000 St

**04.06.4 Zulage: farbiger Streifen für Blockstufe**
Zulage zu den Blockstufen der vorangegangenen Position
Herstellen und Einarbeiten eines farbigen Streifens
Breite 60 mm über die gesamte Länge der Blockstufen
Streifen geschliffen und gestrahlt wie die Blockstufe,
jedoch Farbe anthrazith
Menge: 60,000 St

**04.06.5 Zulage: Aussparung in einer Stufe**
Zulage zu den Blockstufen der vorangegangenen Position
Aussparung an einer Stufe gemäß Detailplan
Aussparung 0,3 x 0,6 für Befestigung des Geländerpfostens
Bestellung nach vorheriger Abstimmung mit der Bauüberwachung
Menge: 2,000 St

### Titel 05 TECHNISCHE ANLAGEN - Vorbereitungen

#### Bereich 05.01 Leitungsgräben

**05.01.1 Boden für Leitungsgraben und Schachtbauwerke ausheben, Maschinenarbeit**
Ausführung der Arbeiten nach Bedarf bei Rohrgefälle und notwendigem Bodenabtrag.
Boden im Leitungsgraben abtragen und im Baubereich zwischenlagern, Transportwege bis 500 m sind einzukalkulieren.
Klassen 1, 3 bis 5. Z.T. vorhandener Flächenaufbau mit Splitt und Schotter,
Grabentiefe bei Rohrgraben zwischen 0,40m bis ca. 1,40m,
Berechnung für den Durchschnitt:
Leitungen: Breite 0,60m, Tiefe 0,70m, Länge 40m; V = 16,80 m³,
Lichte Breite der Grabensohle ca. 0,60 m,
Aushub ist seitlich zum Verfüllen zwischenzulagern.
Abgerechnet wird mit senkrechten Wänden.
Menge: 17,000 m³

**05.01.2 Zulage: für Arbeiten in Handschachtung**
Zulage zu vorangegangener Position für Grabungen in Handschachtung,
Länge nach Bedarf, Leitungsgraben im Bereich von Gebäuden.
Die Abrechnung erfolgt nach Aufmaß. Vergütet wird der Mehraufwand zu der genannten Position.
Menge: 8,500 m³

**05.01.3 Grabensohle verdichten**
Verdichten der Grabensohle mit leichtem Verdichtungsgerät,
Grabenbreite b=30 bis b=50 cm.
Menge: 40,000 m

**05.01.4 Sand für Rohrgraben**
Sand für Rohrgraben als Deckungs- und Bettungsschicht für den Fall,
dass der Bodenaushub nicht als Bettung geeignet ist,
Bettung 10 cm, Deckung 10 cm, im Rohrhorizont mit 15cm,
40m x 0,5 x 0,15 = 3 m³
Stärke überschlägig gerechnet.
Menge: 3,000 m³

**05.01.5 zwischengelagerten Bodenaushub wiedereinbauen**
Höhe = Grabenhöhe abzgl. Sand für Rohrgraben
Auffüllung der Leitungsgräben nach Verlegung der Leitungen,
zwischengelagerten Boden wieder lagenweise auftragen bis zum Erreichen des Planums zur Herstellung der jeweiligen Flächenbefestigungen,
mit zwischengelagertem Aushubmaterial der Leitungsgräben,
Eventuell auftretendes grobes Material ist zu entfernen und zu entsorgen. Handarbeit ist einzukalkulieren,
Material vom Zwischenlager wieder aufnehmen und lagenweise einbauen und verdichten. Transportwege bis 400 m sind einzukalkulieren.
Auffüllung bis 40 cm Tiefe.
Menge: 17,000 m³

**05.01.6 Leerrohr DN 100**
Leerrohr DN 100, flexibel als Ringware, aus PE,
Verbundrohrbauweise, außen gewellt mit Innenhaut,
liefern und unter Beachtung der EN 1610 und der Verlegeanleitung des Herstellers fachgerecht verlegen, Verlegetiefe ca. 60cm,
Einbau nach Absprache mit dem AG.
Menge: 10,000 m

### Titel 06 TECHNISCHE ANLAGEN - Regenwasser

#### Bereich 06.01 Rinne

**06.01.1 Entwässerungsrinne NW200 L100 Nr. 0/0**
Entwässerungsrinne mit Aufschwemmsicherung aus Beton C 40/50, Nennweite 200,
ohne Innengefälle, mit massiver KTL-geschichteter Gusszarge, mit Sicherheitsfalz,
Außenlänge 1000 mm, Breite an Zarge 261mm, Breite am Boden 294mm,
Bauhöhe an Nut und Feder 310 mm,

mit Verschiebesicherung der Abdeckung,
inkl. Verfugung nach Herstellerangaben,
Entwässerungsleistung am Rinnenende: 20,7 l/sec,
Querschnittsfläche am Rinnenende: 372,64 cm²

Rinnenstränge:
- 1 Stück Abdeckung aus Gitterrost mit Belastungsklasse D400,
- als Abdeckung mit Verschiebesicherung, inkl. 4-fach M8-Verschraubung pro Meter
- Länge 1000mm / Breite 250mm / Höhe 20mm / Maschenweite 30/10mm,
- mit Einlaufquerschnitt 1807 cm²/m, verzinkter Stahl.
- Angabe des Herstellers und der Typenbezeichnung:
'_________________________________________________________________________________________________________________________________________________________'

Rinne liefern und nach Einbauvorschrift des Herstellers einbauen,
auf 15 cm Betonauflager C 25/30 und 15 cm Rückenstütze (beidseitig), Rückenstütze ist entsprechend der Stärke der angrenzenden Oberflächenbeläge auszubilden,
inkl. Verfugung der Sicherheitsfalze mit dauerelastischem Dichtstoff,
inkl. Verschraubung und Befestigung der Abdeckung,
inkl. aller Nebenarbeiten, Beton liefern, alle notwendigen Stoffe liefern.
Menge: 8,000 St

**06.01.2 Zulage Stirnwand / Endscheibe: NW 200 Nr. 0/0**
Zulage zu Pos. Entwässerungsrinne NW200 L100 Nr. 0/0,
Endscheine NW 200 aus verzinktem Stahl.
Die Abrechnung erfolgt nach Aufmaß. Vergütet wird der Mehraufwand zu der genannten Position.
Menge: 2,000 St

**06.01.3 Zulage: Rinnengehrungsschnitt**
Zulage zu Pos. Entwässerungsrinne NW200 L100 Nr. 0/0 und Nr, 10/0,
Rinnengehrungsschnitt NW 200 nach Gradangabe, inkl. Abdeckung,
Winkel verschieden, bitte der Ausführungsplanung entnehmen.
Die Angaben werden vor Bestellung präzisiert.
Die Abrechnung erfolgt nach Aufmaß. Vergütet wird der Mehraufwand zu der genannten Position.
Menge: 2,000 St

**06.01.4 Zulage: Stirnwand als Sieb NW200 Nr. 0/0**
Zulage zu Pos. Entwässerungsrinne NW200 L100 Nr. 0/0,
Endscheine NW 200 aus verzinktem Stahl, als Sieb oder Drahtgitter als Schutz von außen,
passend zur Entwässerungsrinne NW200 Nr. 0/0,
Maschung 30/10mm. Unfallschutz für Kleinkinder ist zu beachten!
Die Abrechnung erfolgt nach Aufmaß. Vergütet wird der Mehraufwand zu der genannten Position.
Menge: 2,000 St

**06.01.5 Rinnenausgang im Böschungsbereich herstellen**
Rinnenausgang im Muldenbereich mit Grobschotter auslegen,
Grobschotter liefern und einbauen, Grobschotter ab 30 bis 120mm liefern und als Böschungssicherung im Bereich der Muldenausläufe einbauen, keine Grauwacke.
Pro Auslauf 0,5m², Schichtdicke ca. 10cm, Anzahl der Ausläufe 2 Stk.
Menge: 2,000 St

### Titel 08 AUSSTATTUNG

#### Bereich 08.01 Allgemeines

**08.01.1 Rohrpfosten mit Bodenhülse für Hinweisschild, 3 m lang**
Rohrpfosten aus Stahlrohr, feuerverzinkt,
Außendurchmesser 60 mm, Wandstärke 2 mm,
mit Abdeckkappe aus Kunststoff, Pfostenlänge 3,00 m,
Bodenhülse aus Grauguß mit Gewindering und Nylonklemmring, Länge ca. 40 cm,

inklusive bauseitig Fundament 30 x 30 x 60 cm, aus Beton C 20/25,
Fundamente ausheben, Boden im Baubereich planieren, OK Fundamente 20 cm unter OK Belag anlegen,

liefern und einbauen,
einschließlich Fundamentarbeiten,
einschließlich aller Nebenarbeiten.
Stoffe liefern.
Menge: 2,000 St

**08.01.2 Verkehrszeichen Nr. 2446 'Feuerwehrzufahrt' mit Zusatztext**
Hinweisschild D1 für die Feuerwehr nach DIN 4066,
Text 2-zeilig: Feuerwehrzufahrt, Halteverbot nach StVO,
Maße: 594 x 210 mm, Mindestblechdicke 2 mm, randprofilverstärkt,
Schild aus beschichtetem Aluminiumblech und witterungsbeständiger Reflexfolie,

liefern und mit je zwei Rohrschellen aus verzinktem Stahl, Verschraubungen aus nichtrostendem Stahl, anbringen an vorhandene Rohrpfosten/-ständer, Durchmesser 60 mm,
einschließlich Fundamentarbeiten,
einschließlich aller Nebenarbeiten.
Stoffe liefern.
Menge: 2,000 St

**08.01.3 Abfallbehälter 100 l liefern und aufbauen**
Abfallbehälter Recycling
mit Fronttür zur Entleerung
incl. Innenbehälter aus Metall
"Corton Effekt" (Rostbraun)
incl. Haube
Behälter und Haube aus galv. Stahl gepulvert
Abmaße incl. Haube: 470 x 450 x 960 (TxBxH)
Frontseitige Beschriftung gemäß Trennfraktionen, in Farbe und Schrift
1 x "Restmüll" in blau
1 x "Gelber Sack" in gelb
1 x "Glas" in schwarz

beispielhaftes Produkt: Valencia der Firma Nord-Süd Wertstoff- und Abfalltechnik oder Gleichwertiges
unter Angabe des Herstellers:

-------------------------------------------------------------------------------

Lieferung inkl. Innenbehälter & Bodenbefestigungsmaterial

liefern, montieren und aufstellen,
Befestigung nach Herstellervorschrift,
einschließlich aller Nebenarbeiten.
Menge: 1,000 St

**08.01.4 Fahrradanlehnbügel liefern und montieren**
Anlehnbügel vor Aussichtspunkt
zum Aufschrauben auf Fundament und späterer Überpflasterung
auf bauseitigem geeignetem Untergrund mit ca. 150 mm Überpflasterung.
Rahmen aus 80x40 Stahlprofil mit Querriegel und Pulverbeschichtung
Farbton: DB 703.
Bügelhöhe: 1000 mm
Einbauhöhe: ca. 850 mm
Bügellänge: 900 mm

beispielhaftes Produkt: Firma Gerhard Braun "Anlehnbügel 1000-900 FP" oder Gleichwertiges
unter Angabe des Herstellers:

-----------------------------------------------------------------------------

Beispielbild:
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
liefern, montieren und aufstellen
einschließlich aller Nebenarbeiten, Stoffe liefern.
Menge: 6,000 St

**08.01.5 Schalung bauen**
für Panoramator
herstellen nach Wahl des AN
Größe: noch unbekannt
Tiefe bis 1,50 m
Schalung entsprechend konstruktiven Erfordernissen herstellen, vorhalten und nach Beendigung der Baumaßbahme von der baustelle entfernen.
Menge: 2,500 m²

**08.01.6 Bewehrung für Panoramator einbauen**
Konstruktive Bewehrung, Baustahlmatten, Bügelkörbe
Betonstahl Bst 500 S
Mattentyp Q257A,
Geschätzte Bausumme Baustahl für das Fundament 50 kg
genaue und präzise Angaben nach Vorlage der Statik bzw. statischen Berechnung
Übergreifung der Q-Matten mind. 50 cm
einschl. Bewehrungskorb/-matten nach Stahlliste anliefern, biegen, binden und verlegen, inclusive Abstandhalter und mit 5 cm Betondeckung einbauen
incl. Herstellung der Einzelteile, Lieferung und Mintage vor Ort mit Einbau
Menge: 300,000 kg

**08.01.7 Fundament herstellen**
für das Panoramator
Beton 25/ 30 Betongüte XC4 XF1
Betondeckung 5 cm
incl. Herstellen von 1 Kabelloch 200 x 80
Tiefe mittels Einbau von 1,50 m Kunststoffrohr DN 100 ins Fundament für das nachträgliche Einfädeln des Kabels
incl. Herstellung der Einzelteile, Lieferung und Montage vor Ort im Einbau
Stoffe liefern und Fundamente nach Fundamentstatik herstellen
Menge: 3,500 m³

**08.01.8 Bank liefern und montieren**
Länge : 3,20 m
Breite: 0,55 m
Sitzhöhe: 0,44 m
mit Lehne
zum Aufdübeln mittels Fußplatte und Fixankern
auf bauseitigem geeignetem Untergrund mit ca. 150 mm Überpflasterung.
Seitenteil aus Stahlblech 10 mm
Unterzüge
Sitzfläche 60x40x5 mm
Lehnenfläche Flachstahl 50x12 mm
verschweißt an Seitenbleche
Stahl feuerverzikt und mit Pulver beschichtet
Farbe RAL 7043 verkehrsgrau B, matt
Schrauben A2
Sitz- und Lehnenfläche Hozlattung
Holzart Kebony clear
Querschnitt 38 x 68 mm
Längen 440/ 360 mm
Fugenabstand 12 mm

beispielhaftes Produkt: Bank Institut, Aussenraumausstattung Kühn
oder Gleichwertiges
unter Angabe des Herstellers:

-----------------------------------------------------------------------------

liefern, montieren und aufstellen
einschließlich aller Nebenarbeiten, Stoffe liefern.
Menge: 2,000 St

**08.01.9 Geländer seitlich der Treppe liefern und montieren**
im Bereich der Treppenanlage
Geländer aus:
aus Flachstahl, 40 x 20 mm, pulverbeschichtet
DB 703
Holzauflage Kebony halbrund, Profil 40 x 20mm
im Bereich der Treppenanlage
Befestigung im Betonfundament außerhalb der Treppe
ein Knielauf aus Flachstahl 40 x 20 mm, Kanten geschliffen
Länge: ca. 6,00 m
Höhe: ca 1,00 m
siehe Plankarte Detail Geländer

beispielhaftes Produkt: Metallbau Bär  oder Gleichwertiges
unter Angabe des Herstellers:

-----------------------------------------------------------------------------

liefern, montieren und aufstellen
einschließlich aller Nebenarbeiten, Stoffe liefern.
Menge: 2,000 St

**08.01.10 Geländer mittig der Treppe liefern und montieren**
mittig im Bereich der Treppenanlage
Geländer aus:
aus Flachstahl, 40 x 20 mm, pulverbeschichtet
DB 703
Holzauflage Kebony halbrund, Profil 40 x 20mm
im Bereich der Treppenanlage
Befestigung in vorgefertigten Blockstufen oder im Pflaster
ein Knielauf aus Flachstahl 40 x 20 mm, Kanten geschliffen
Länge: ca. 3,00 m
Höhe: ca 1,00 m
siehe Plankarte Detail Geländer

beispielhaftes Produkt: Metallbau Bär  oder Gleichwertiges
unter Angabe des Herstellers:

-----------------------------------------------------------------------------

liefern, montieren und aufstellen
einschließlich aller Nebenarbeiten, Stoffe liefern.
Menge: 2,000 St

### Titel 09 PFLANZARBEITEN

#### Bereich 09.01 Pflanzenlieferung

*Hinweis: BÄUME, STRÄUCHER - Liefernachweis*
Die gebietsheimischen Gehölze sind ausschließlich aus dem Vorkommensgebiet 2.1 Ostdeutsches Tiefland zu beziehen!

Lieferbaumschule STRÄUCHER:
Lieferung durch BdB-Baumschule / Forstbaumschule,
Herkunftsgebiet: 2.1 Ostdeutsches Tiefland
Nachweis erforderlich.

Die erbrachte Leistung ist dem AG und der BÜ anzuzeigen; es erfolgt eine zeitnahe gemeinsame Zwischenabnahme/Kontrolle.

Angabe der Baumschule:

--------------------------------------------------------------------------------
Standort der Baumschule:

--------------------------------------------------------------------------------

**09.01.1 Quercus frainetto liefern und vorhalten**
Qualität: Hochstamm, mit durchgehendem Leittrieb, 3xv,
mit Drahtballen, Stammumfang 18-20cm
Menge: 1,000 St

**09.01.2 Acer campestre liefern und vorhalten**
Qualität: Hochstamm, mit durchgehendem Leittrieb,
Stammumfang 18-20cm, 3x verpflanzt, mit Drahtballierung
Menge: 2,000 St

**09.01.3 Quercus robur liefern und vorhalten**
Qualität: Hochstamm, mit durchgehendem Leittrieb,
Stammumfang 18-20cm, 3x verpflanzt, mit Drahtballierung
Menge: 2,000 St

**09.01.4 Quercus petraea liefern und vorhalten**
Qualität: Hochstamm, mit durchgehendem Leittrieb,
Stammumfang 18-20cm, 3x verpflanzt, mit Drahtballierung
Menge: 1,000 St

**09.01.5 Cornus sanguinea liefern und vorhalten**
Qualität: Strauch, vStr, 4 Tr,im Container, Höhe 60-100cm
Menge: 12,000 St

**09.01.6 Crataegus monogyna liefern und vorhalten**
Qualität: Strauch, vStr, 3 Tr,im Container, Höhe 60-100cm
Menge: 24,000 St

**09.01.7 Rosa canina liefern und vorhalten**
Qualität: Strauch, vStr, 3Tr,im Container, Höhe 60-100cm
Menge: 12,000 St

**09.01.8 Rosa rubiginosa liefern und vorhalten**
Qualität: Strauch, vStr,3Tr,im Container, Höhe 60-100cm
Menge: 32,000 St

**09.01.9 Rosa tomentosa liefern und vorhalten**
Qualität: Strauch, vStr, 3 Tr,im Container, Höhe 60-100cm
Menge: 24,000 St

**09.01.10 Salix repens liefern und vorhalten**
Qualität: Strauch, vStr, 3 Tr,im Container, Höhe 60-100cm
Menge: 24,000 St

**09.01.11 Sarothamnus scoparius liefern und vorhalten**
Qualität: Strauch, vStr, 3 Tr,im Container, Höhe 60-80cm
Menge: 30,000 St

**09.01.12 Thymus serpyllum liefern und vorhalten**
Qualität: Staude Topfware
Menge: 2925,000 St

#### Bereich 09.02 Pflanzarbeiten Bäume

**09.02.1 Pflanzgrube für Bäume ausheben**
Auf besonders verfestigtem Standort
Aushubtiefe bis 1,25m
6 x Baumstandorte
Abmaße pro Standort: 2,2m x 2,2m x 1,25m Tiefe

Bodengruppe 2 bis 5 DIN 18915 Teil 1
Unkraut, schwer verrottbare Pflanzenteile,
Steine ab 5cm Durchmesser und sonstige Fremdkörper ablesen.
Anfallende Stoffe sind zur zugelassenen Entsorgungsstelle zu transportieren.
Der Nachweis der Entsorgung ist unmittelbar zu erbringen.
Die Gebühren sind im Einheitspreis zu berücksichtigen.
Abrechnung nach Aufmaß auf der Baustelle
Menge: 36,300 m²

**09.02.2 Pflanzgrube für Bäume lockern**
Seitenlänge 2 x 2 x 1,25 m Ballendurchmessers.
Aushub seitlich lagern.
Pflanzgrubensohle 20cm tief lockern.
Menge: 6,000 St

**09.02.3 Pflanzgrube für Bäume verfüllen**
mit vorhandenem seitlich gelagertem Boden
bis ba. 80 cm unter Oberkante
Menge: 6,000 St

**09.02.4 Oberboden liefern**
und pro Baumstandort ca.1,0 m³ einarbeiten.
Bodengruppe 2 und 4 DIN 18915 Teil 1.
gesiebter Oberboden 0/25. Humusgehalt größer als 4% (Humusklasse 4  stark humos).
schadstofffrei. bei hohem Humusanteil über 8% gilt Punkt 4.2 der Anlage 2 der BBodSchV.
C/N-Verhältnis ≤ 20.
Die Eignung des Bodens ist nach folgenden Kriterien zu prüfen und das Zertifikat ist vor Einbau vorzulegen (siehe Pos. 1.1.4):
- Schadstofffreiheit nach BundesBodenSchutzVerordnung, Anlage 2, Wirkungspfad Boden  Mensch, Punkt 1.3, Prüfwerte für Kinderspielflächen sind einzuhalten.
- Ermittlung und Angabe des Humusgehaltes im Boden.
- Ermittlung und Angabe des C/N-Verhältnisses.
Abrechnung nach Aufmaß auf der Baustelle.
Aktuelles Zertifikat ist zur Bauanlaufberatung ist vorzulegen!
Menge: 6,000 m³

**09.02.5 Wasser- und Nährstoffspeicher mit Langzeitwirkung einbringen**
spezialisierter Wasser- und Nährstoffspeicher mit Langzeitwirkung in den Bodenaushub und Mutterboden, mit dem die Baumgrube aufgefüllt und verfüllt wird, einbringen.
Material zu 100% biologisch abbaubar
zur Erhöhung der Wasserhaltekapazität des Bodens
mindestens 3-5 Jahre aktiv im Boden
Zersetzung zu Humus
Den Aushub gründlich mit 3kg/m³ Wasser- und Nährstoffspeicher vermischen. Nach dem Pflanzen ist gründlich anzugießen. Es ist darauf zu achten, daß keine Produktreste an der Oberfläche liegen bleiben.

liefern, mischen und einbauen.
Menge: 6,000 St

**09.02.6 Impfung mit Mykorrhiza-Pilzen**
für Pflanzarten: 2 x Acer, 4 x Quercus,
mit Mykorrhiza-Pilzen heimischer Arten zur Bodenverbesserung von Böden und Substraten bei der Neupflanzung.
Der Impfstoff ist im Regelfall als Substrat in Wurzelnähe in das ausgehobene Pflanzloch zu einem Drittel kurz vor dem Pflanzen aufzustreuen und vor dem Verfüllen des Pflanzloches zu zwei Drittel auf die Ballenseiten aufzustreichen. Nach der Pflanzung wird der Impfstoff mit dem Spaten in eine Tiefe von 5-30cm an den Ballen eingebracht. Die Impfstellen sind gleichmäßig zu verteilen und je Impfung sind 100ml einzubringen.
Verbrauch pro Pflanze: pro 7cm Stammumfang 100ml Impfstoff.
StU 10-12 = 150ml, StU 12-14 = 200ml, StU 16-18 = 250ml, StU 18-20 = 300ml.
Die Auswahl der Mykorrhiza-Pilze muss der Baumart angepasst sein, eine Symbiose eingehen zu können. Die Mykorrhiza-Impfstoffe dürfen nicht auf sterilen Substraten angezogen sein.
Der Nachweis über die Freiheit von zoosporenbildenden Schadpilzen muss erbracht werden. Der Impfstoff muss eine Lagerfähigkeit von mindestens 30 Tagen aufweisen. Für Ektomykorrhiza-Impfstoffe muss im MPM-Test nach infektiösen Einheiten der Nachweis erbracht werden, dass er 1:25 verdünnbar ist.
Endomykorrhiza-Impfstoffe müssen je Liter mind. 200.000 infektiöse Einheiten nach dem MPM-Test enthalten und im Test nach Trouvelot und im Succinatdehydrogenas-Reaktionstest müssen mind. 50% vitale Arbuskeln erreicht werden. Mind. 50% der vitalen Arbuskeln müssen Phosphatase-aktiv sein.
Materialnachweis durch Originallieferscheine.
Die Durchführung der Impfung ist 2 Tage vor Ausführung anzuzeigen und nur im Beisein von BÜ und AG auszuführen!
Menge: 6,000 St

**09.02.7 Pflanzgrube bis 40cm unter GOK auffüllen**
bis 40cm unter Geländeniveau mit den unteren Bodenschichten des Aushubs und dem eingemischten Oberboden.
Menge: 24,680 m³

**09.02.8 Hochstämme pflanzen**
Stammumfang 18-20cm.
mit Ballen gemäß Titel Pflanzenlieferung in die vorbereiteten Pflanzgruben.
mit seitlich gelagertem Oberboden verfüllen.
Hinweis zur Düngung beachten.
Gießrand herstellen.
Pflanzschnitt in Absprache mit der BL.
beschädigte und kranke Teile entfernen.
Restboden innerhalb der Baustelle einbauen.
Menge: 6,000 St

**09.02.9 Hochstämme düngen**
mit einem NPK-Dünger umhüllt 18-6-12.
Menge pro Baum 1400g.

Dünger liefern und in die zur Hälfte aufgefüllte Pflanzgrube rund um den Wurzelballen streuen.
Abrechnung erfolgt nach Anzahl der gedüngten Bäume.
Menge: 6,000 St

**09.02.10 Baumverankerung herstellen**
*** Grundposition ZZ 1.0
für Hochstämme mit Stammumfang 18-20cm.
gemäß DIN 18916.
mit vor der Pflanzung gesetztem Pfahldreibock und Lattenrahmen.
Pfähle gekegelt und gespitzt, standfest einschlagen.
Pfahl aus heimischem Nadelholz, weiß geschält, Länge 2,5 m.
Pfahlverbindung aus Halbrundholz Nadelholz geschält.
Bindegurt braunes Polyester Gewebegurtband, Breite 50mm.
mit zusätzlichem braunen Gewebeschlauch 60mm breit zum Schutz der Baumrinde vor Abrieb an jede Bindung anbringen, über das Gewebegurtband ziehen.
inkl. Befestigungsmaterial.
inkl. Anpassung der Pfahllänge an die Qualität der gelieferten Pflanzware (Kronenansatz).
Stoffe liefern und einbauen. inkl. Bodenaushub und Verfüllen.
Menge: 6,000 St

**09.02.11 Pflanzgrube auffüllen**
Pflanzgrube ab 40cm unter Geländeniveau mit den unteren
Bodenschichten des Aushubs und dem eingemischten Oberboden auffüllen.
Menge: 19,360 m³

**09.02.12 Verdunstungsschutz anbringen**
am Stamm gepflanzter Bäume als Stammschutzanstrich.
inkl. Vorbehandlung und Voranstrich, Streichhöhe bis zum Kronenansatz.
Arbeitsablauf:
- mechanische Vorreinigung mittels mitgelieferten Schleifvlieses.
- Voranstrich satt auftragen, antrocknen lassen (grifffest).
- Hauptanstrich deckend (dick) aufstreichen.
einschließlich aller Nebenarbeiten. Stoffe liefern.
Vor Aufbringen des Stammanstriches ist die BL vom einwandfreien Zustand der Bäume zu überzeugen!
Menge: 6,000 St

**09.02.13 Zulage: temporärer Stammschutz**
Ausführung nur im Bedarfsfall, falls Temperaturen zu niedrig sind und der vorangenannte Stammanstrich nicht mehr fachgerecht aufgetragen werden kann.
Anbringung über die Wintermonate. Im Frühjahr wird bei voranschreitender Erwärmung der Stammanstrich erbracht, dann erfolgt Demontage der Matten und Material geht in das Eigentum der AN über.
Lockeres Anbringen von Schilfrohrmatten als Stammschutz vor Fraß und Sonneneinstrahlung. Überlappung auf der Nordseite um 1/3, an Ost, Süd und Westseite nur einlagiger Einbau um vor Überhitzung zu schützen. Verbundmaterial aus Kokosfaser oder Bindedraht.
Baumanbindung nicht an Matte befestigen.
Ausführung nur nach Anweisung durch die Bauleitung!
Menge: 6,000 St

**09.02.14 Wühlmausschutz herstellen**
Pflanzloch: 1 Pflanzloch 1,00m x 1,00m x 1,00m
Wühlmausschutz = Sechseckdrahtgeflecht,
13mm Maschenweite, unverzinkt
Bbei der Verfüllung der großen Pflanzgrube ist der Wühlmausschutz passgenau einzusetzen und bei der Verfüllung zu beachten
Menge: 6,000 St

**09.02.15 Baumscheibe abdecken/ mulchen**
Baumstandorte außerhalb der gemulchten PflanzflächenBaumscheibe abdecken mit Hackschnitzel hell,
als Schutz gegen Erosion, Verunkrautung und Austrocknung,
mit Hackschnitzel 7-45 mm,
Auftragsdicke in gesetztem Zustand 8 cm,
Durchmesser 1,50 m,
Abrechnung nach Aufmaß auf der Baustelle.

Heller Hackschnitzel liefern und aufbringen.
Menge: 6,000 St

#### Bereich 09.03 Pflanzarbeiten Sträucher

**09.03.1 Baugrund lockern**
in Pflanzflächen. vor Auftrag der Vegetationsschicht
durch kreuzweises Aufreißen.
Abstand der Aufreißer bis 30cm. Tiefe 30cm.
Bodengruppe 2 bis 5 DIN 18915 Teil 1.
Unkraut, schwer verrottbare Pflanzenteile, Steine ab 5cm Durchmesser und sonstige Fremdkörper ablesen.

Anfallende Stoffe sind zur zugelassenen Entsorgungsstelle zu transportieren. Der Nachweis der Entsorgung ist unmittelbar zu erbringen. Die Gebühren der Entsorgung sind im Einheitspreis zu berücksichtigen.
Abrechnung nach Aufmaß auf der Baustelle.
Menge: 122,000 m²

**09.03.2 Zulage: Baugrund lockern in Handarbeit**
Baugrund lockern erfolgt in Handarbeit als Zulage zu Pos. vor.
im Kronentraufbereich vorhandener Großbäume und bei beengten Verhältnissen.
Bodenlockerung erfolgt in Handarbeit unter Beachtung des Wurzelschutzes.
der Nachweis ist zu erbringen.
Menge: 60,000 m²

**09.03.3 Oberboden für Sträucher/ Rosen liefern**
und in Vegetationsflächen profilgerecht auftragen.
Auftragsdicke Gehölzflächen im Mittel 20cm.
Pflanzflächen: 122m² x 0,2
Bodengruppe 2 und 4 DIN 18915 Teil 1.
gesiebter Oberboden 0/25. Humusgehalt größer als 4% (Humusklasse 4  stark humos).
schadstofffrei. bei hohem Humusanteil über 8% gilt Punkt 4.2 der Anlage 2 der BBodSchV.
C/N-Verhältnis ≤ 20.

Die Eignung des Bodens ist nach folgenden Kriterien zu prüfen und das Zertifikat ist vor Einbau vorzulegen (siehe Pos. 1.1.4):
- Schadstofffreiheit nach BundesBodenSchutzVerordnung, Anlage 2, Wirkungspfad Boden  Mensch, Punkt 1.3, Prüfwerte für Kinderspielflächen sind einzuhalten.
- Ermittlung und Angabe des Humusgehaltes im Boden.
- Ermittlung und Angabe des C/N-Verhältnisses.
Abrechnung nach Aufmaß auf der Baustelle.
Aktuelles Zertifikat ist zur Bauanlaufberatung ist vorzulegen!
Menge: 24,400 m³

**09.03.4 Oberboden für Stauden in Rasenstein liefern**
und in Vegetationsflächen profilgerecht auftragen.
Auftragsdicke Staudenflächen im Mittel 20cm.
Pflanzflächen: 112,5m²x 0,06m in Rasenstein = 6,75 m³
Besonderheit: Mischung aus 50% Oberboden (3,4 m³) und 50% vorhandener Bodenabtrag (3,4 m³) nach Rücksprache mit der BÜ
Bodengruppe 2 und 4 DIN 18915 Teil 1.
gesiebter Oberboden 0/25. Humusgehalt größer als 4% (Humusklasse 4  stark humos).
schadstofffrei. bei hohem Humusanteil über 8% gilt Punkt 4.2 der Anlage 2 der BBodSchV.
C/N-Verhältnis ≤ 20.

Die Eignung des Bodens ist nach folgenden Kriterien zu prüfen und das Zertifikat ist vor Einbau vorzulegen (siehe Pos. 1.1.4):
- Schadstofffreiheit nach BundesBodenSchutzVerordnung, Anlage 2, Wirkungspfad Boden  Mensch, Punkt 1.3, Prüfwerte für Kinderspielflächen sind einzuhalten.
- Ermittlung und Angabe des Humusgehaltes im Boden.
- Ermittlung und Angabe des C/N-Verhältnisses.
Abrechnung nach Aufmaß auf der Baustelle.
Aktuelles Zertifikat ist zur Bauanlaufberatung ist vorzulegen!
Menge: 6,800 m³

**09.03.5 Unkrautentfernung vor Pflanzung**
aus mit Oberboden angedeckter Pflanzfläche mit flächendeckender Bodenlockerung.
alle aufwachsenden Wildkräuter durch Hacken beseitigen. Dauerunkräuter ausgraben. Steine ab 5cm Durchmesser und Unrat aufnehmen.
1 Arbeitsgang.

Anfallende Stoffe sind zur zugelassenen Entsorgungsstelle zu transportieren. Der Nachweis der Entsorgung ist unmittelbar zu erbringen. Die Gebühren der Entsorgung sind im Einzelpreis zu berücksichtigen.

Diese ausführung ist nur nach vorheriger Absprache mit der Bauüberwachung auszuführen.
Menge: 122,000 m²

**09.03.6 Wasser- und Nährstoffspeicher mit Langzeitwirkung einbringen**
spezialisierter Wasser- und Nährstoffspeicher mit Langzeitwirkung in den Bodenaushub und Mutterboden, mit dem die Baumgrube aufgefüllt und verfüllt wird, einbringen.
Material zu 100% biologisch abbaubar
zur Erhöhung der Wasserhaltekapazität des Bodens
mindestens 3-5 Jahre aktiv im Boden
Zersetzung zu Humus
Den Aushub gründlich mit 200g/m² Wasser- und Nährstoffspeicher vermischen. Nach dem Pflanzen ist gründlich anzugießen. Es ist darauf zu achten, daß keine Produktreste an der Oberfläche liegen bleiben.

liefern, mischen und einbauen.
Menge: 122,000 m²

**09.03.7 Planum für Pflanzfläche herstellen**
am Aussichtspunkt
Bodengruppen 2 und 4 DIN 18915 Teil 1.
zulässige Abweichung von der Sollhöhe 5cm.
Anschlüsse an befestigte Flächen 5cm unter Belagsoberfläche.
Unkraut, schwer verrottbare Pflanzenteile, Steine ab 5cm Durchmesser und sonstige Fremdkörper ablesen.

Anfallende Stoffe sind zur zugelassenen Entsorgungsstelle zu transportieren. Der Nachweis der Entsorgung ist unmittelbar zu erbringen. Die Gebühren der Entsorgung sind im Einheitspreis zu berücksichtigen.
Abrechnung nach Aufmaß auf der Baustelle.
Menge: 122,000 m²

**09.03.8 Zulage Modellierung zu Planum für Pflanzfläche herstellen**
Bodengruppen 2 und 4 DIN 18915 Teil 1.
zulässige Abweichung von der Sollhöhe 5cm.
Tiefe max. 20 cm

Strauchfläche Böschung 20m²

Anschlüsse an befestigte Flächen 2cm unter Belagsoberfläche.
Unkraut, schwer verrottbare Pflanzenteile, Steine ab 5cm Durchmesser und sonstige Fremdkörper ablesen.

Anfallende Stoffe sind zur zugelassenen Entsorgungsstelle zu transportieren. Der Nachweis der Entsorgung ist unmittelbar zu erbringen. Die Gebühren der Entsorgung sind im Einheitspreis zu berücksichtigen.
Abrechnung nach Aufmaß auf der Baustelle.
Menge: 20,000 m²

**09.03.9 Pflanzgrube für Sträucher, Containerware ausheben**
Containerware oder mit Topfballen.
 Sträucher
Seitenlänge: 40cm. Tiefe: 40cm.
Aushub seitlich lagern.
Sohle 10cm tief lockern.
Menge: 158,000 St

**09.03.10 Sträucher, Containerware pflanzen**
Containerware
158 Sträucher
Höhe bis 100cm, mit Ballen
In die vorbereiteten Pflanzgruben
Mit seitlich gelagertem Aushub verfüllen
Menge: 158,000 St

**09.03.11 Sträucher düngen**
mit einem NPK-Dünger umhüllt 18-6-12.
Menge 130g/Pflanzloch.
Dünger liefern und in die zur Hälfte aufgefüllte Pflanzgrube rund um den Wurzelballen streuen.
Abrechnung nach Anzahl der gedüngten Sträucher.
Menge: 158,000 St

**09.03.12 Stauden pflanzen**
Staudenpflanzung inkl. Fertigstellungspflege
Höhe und Breite bis 8cm. Topfware mit Ballen.
2925 Thymian für Rasensteine,
Die Leistung beim Setzen in den Fugensteinen (Rasensteinen) ist einzukalkulieren.
Menge: 2925,000 St

**09.03.13 Pflanzfläche lockern**
nach dem Pflanzen durch Hacken. Tiefe der Lockerung 10cm.
Abrechnung nach Aufmaß auf der Baustelle.
Menge: 122,000 m²

**09.03.14 Pflanzfläche mulchen (Rindenmulch)**
Gehölzpflanzflächen am Aussichtspunkt
nach dem Lockern als Schutz gegen Erosion, Verunkrautung und Austrocknung,
mit Rindenmulch 0/45 mm,
Dicke der Mulchdecke in gesetztem Zustand 8 cm,
Abrechnung nach Aufmaß auf der Baustelle.
Menge: 122,000 m²

#### Bereich 09.04 Rasenarbeiten

**09.04.1 Baugrund lockern**
in Rasenflächen: 729m² Rasenflächen
vor Auftrag der Vegetationsschicht durch kreuzweises Aufreißen.
Abstand der Aufreißer bis 30cm. Tiefe 30cm.
Unkraut, schwer verrottbare Pflanzenteile, Steine ab 5cm Durchmesser und sonstige Fremdkörper ablesen.

Anfallende Stoffe sind zur zugelassenen Entsorgungsstelle zu transportieren. Der Nachweis der Entsorgung ist unmittelbar zu erbringen. Die Gebühren der Entsorgung sind im Einheitspreis zu berücksichtigen.
Abrechnung nach Aufmaß auf der Baustelle.
Menge: 729,000 m²

**09.04.2 Zulage: Baugrund lockern in Handarbeit**
Baugrund lockern erfolgt in Handarbeit als Zulage zu Pos. vor.
im Kronentraufbereich vorhandener Großbäume und bei beengten Verhältnissen.
Bodenlockerung erfolgt in Handarbeit unter Beachtung des Wurzelschutzes.
der Nachweis ist zu erbringen.
Menge: 200,000 m²

**09.04.3 Oberboden liefern**
und in Vegetationsflächen profilgerecht auftragen.
Auftragsdicke Rasenflächen im Mittel 10cm.
Bodengruppe 2 und 4 DIN 18915 Teil 1.
gesiebter Oberboden 0/25. Humusgehalt größer als 4% (Humusklasse 4  stark humos).
schadstofffrei. bei hohem Humusanteil über 8% gilt Punkt 4.2 der Anlage 2 der BBodSchV.
C/N-Verhältnis ≤ 20.

Die Eignung des Bodens ist nach folgenden Kriterien zu prüfen und das Zertifikat ist vor Einbau vorzulegen (siehe Pos. 1.1.4):
- Schadstofffreiheit nach BundesBodenSchutzVerordnung, Anlage 2, Wirkungspfad Boden - Mensch, Punkt 1.3, Prüfwerte für Kinderspielflächen sind einzuhalten.
- Ermittlung und Angabe des Humusgehaltes im Boden.
- Ermittlung und Angabe des C/N-Verhältnisses.
Abrechnung nach Aufmaß auf der Baustelle.
Aktuelles Zertifikat ist zur Bauanlaufberatung ist vorzulegen!
Menge: 72,900 m³

**09.04.4 Planum für Rasenfläche herstellen**
Bodengruppen 2 und 4 DIN 18915 Teil 1.
zulässige Abweichung von der Sollhöhe 5cm.
Anschlüsse an befestigte Flächen 2cm unter Belagsoberfläche.
Unkraut, schwer verrottbare Pflanzenteile, Steine ab 5cm Durchmesser und sonstige Fremdkörper ablesen.

Anfallende Stoffe sind zur zugelassenen Entsorgungsstelle zu transportieren. Der Nachweis der Entsorgung ist unmittelbar zu erbringen. Die Gebühren der Entsorgung sind im Einheitspreis zu
berücksichtigen.
Abrechnung nach Aufmaß auf der Baustelle.
Menge: 729,000 m²

**09.04.5 Zulage Modellierung zu Planum für Rasenfläche herstellen**
Bodengruppen 2 und 4 DIN 18915 Teil 1.
zulässige Abweichung von der Sollhöhe 5cm.
Tiefe max. 20 cm, Profilierung von Böschungen und Mulden,
Anschlüsse an befestigte Flächen 2cm unter Belagsoberfläche.
Unkraut, schwer verrottbare Pflanzenteile, Steine ab 5cm Durchmesser und sonstige Fremdkörper ablesen.

Anfallende Stoffe sind zur zugelassenen Entsorgungsstelle zu transportieren. Der Nachweis der Entsorgung ist unmittelbar zu erbringen. Die Gebühren der Entsorgung sind im Einheitspreis zu berücksichtigen.
Abrechnung nach Aufmaß auf der Baustelle.
Menge: 167,000 m²

**09.04.6 Rasenfläche düngen**
mit einem NPK-Dünger, der Isobutylidendiharnstoff enthält, mit Magnesium, chloridarm. 20+5+8 (+2).
Menge: 30g/m². Dünger liefern.
vor der Saat auf die planierte Fläche aufbringen und einarbeiten.
Menge: 729,000 m²

**09.04.7 Rasenfläche ansäen mit Regiosaatgut**
Rasenansaat mit Regiosaatgut herstellen.
Regiosaatgutmischung Böschung
70% Gräser / 30% Kräuter & Leguminosen
UG 4  Ostdeutsches Tiefland

| % | Gräser (70%) |  |
| --- | --- | --- |
| 4,00 | Agrostis capillaris | Rotes Straußgras |
| 5,00 | Anthoxanthum odoratum | Gewöhnliches Ruchgras |
| 10,00 | Bromus hordeaceus | Weiche Trespe |
| 20,00 | Festuca brevipila | Raublättriger Schaf-Schwingel |
| 15,00 | Festuca rubra rubra | Gewöhnlicher Rot-Schwingel |
| 5,00 | Festuca ovina | Echter Schaf-Schwingel |
| 5,00 | Poa angustifolia | Schmalblättriges Wiesen-Rispengras |
| 6,00 | Poa compressa | Zusammengedrücktes Rispengras |
| % | Leguminosen |  |
| 0,70 | Lotus corniculatis | Gewöhnlicher Hornklee |
| 0,80 | Medicago lupulina | Hopfenklee |
| % | Kräuter (30%) |  |
| 1,80 | Achillea millefolium | Gemeine Schafgarbe |
| 2,00 | Centaurea jacea | Wiesen-Flockenblume |
| 4,00 | Centaurea cyanus | Kornblume |
| 2,00 | Daucus carota | Wilde Möhre |
| 0,30 | Dianthus deltoides | Heide-Nelke |
| 1,30 | Galium album | Weißes Labkraut |
| 1,00 | Galium verum | Echtes Labkraut |
| 2,20 | Leucanthemum ircutianum | Fettwiesen-Margerite |
| 1,50 | Prunella vulgaris | Kleine Braunelle |
| 2,50 | Plantago lanceolata | Spitzwegerich |
| 0,60 | Agrimonia eupatoria | Gemeiner Odermenning |
| 0,10 | Campanula rotundifolia | Rundblättrige Glockenblume |
| 1,50 | Cichorium intybus | Gemeine Wegwarte |
| 1,50 | Echium vulgare | Gewöhnlicher Natternkopf |
| 0,50 | Hypericum perforatum | Echtes Johanniskraut |
| 0,60 | Hypochaeris radicata | Gewöhnliches Ferkelkraut |
| 0.30 | Ranunculus acris | Scharfer Hahnenfuß |
| 0,30 | Scorzoneroides autumnails | Herbst - Löwenzahn |
| 2,00 | Silene latifolia ssp. alba | Weiße Lichtnelke |
| 2,00 | Silene vulgaris | Taubenkropf - Leimkraut |
| 0,30 | Stellaria graminea | Gras Sternmiere |
| 0,20 | Verbascum nigrum | Schwarze Königskerze |

Saatgutmenge 10g/m².
Ursprungsgebiet 4 = Ostdeutsches Tiefland.
Nachweis ist vor Aussaat zu erbringen.
unter Angabe des Herstellers/ Lieferanten: Fa. Saaten-Zeller
oder Gleichwertiges unter Angabe des Herstellers / Lieferanten

--------------------------------------------------------------
Saatgut liefern, ohne Entmischung ausbringen und einarbeiten.
Ansaatzeitpunkt: März-April und August-Oktober, vorzugsweise vor beginnender feuchter Witterung.
Erschwernisse durch das Arbeiten im Böschungsbereich auf den schwer zugänglichen Liegewiesen sind einzukalkulieren.
Menge: 729,000 m²

### Titel 10 PFLEGE

#### Bereich 10.01 Fertigstellungspflege

*Hinweis: HINWEIS*
Die Fertigstellungspflege ist gemäß DIN 18916 und DIN 18917 auszuführen.
Jeder Arbeitsgang ist der BL mindestens 2 Tage vor Beginn der Ausführung anzuzeigen.
Nicht oder erst nach der Ausführung angezeigte Arbeitsgänge werden nicht vergütet!
Die ausgeschriebenen Leistungspositionen für die Fertigstellungspflege umfassen alle zur Erlangung eines abnahmefähigen Zustandes notwendigen Leistungen.
Werden zusätzliche Leistungen notwendig, dann sind diese nur nach vorheriger Abstimmung mit dem AG oder der BL durchzuführen.

**10.01.1 Bäume wässern, 1. Pflegegang**
1. Pflegegang der Fertigstellungspflege.
Aufwandmenge je Arbeitsgang: 100 l/Baum.
Zeitpunkt: April bis Oktober.
Wasser liefern.
Menge: 6,000 St

**10.01.2 Bäume wässern, 2. Pflegegang**
wie Position vor, jedoch 2. Pflegegang der Fertigstellungspflege.
Menge: 6,000 St

**10.01.3 Bäume wässern, 3. Pflegegang**
wie Position vor, jedoch 3. Pflegegang der Fertigstellungspflege.
Menge: 6,000 St

**10.01.4 Bäume wässern, 4. Pflegegang**
wie Position vor, jedoch 4. Pflegegang der Fertigstellungspflege.
Menge: 6,000 St

**10.01.5 Bäume wässern, 5. Pflegegang**
wie Position vor, jedoch 5. Pflegegang der Fertigstellungspflege.
Menge: 6,000 St

**10.01.6 Bäume wässern, 6. Pflegegang**
wie Position vor, jedoch 6. Pflegegang der Fertigstellungspflege.
Menge: 6,000 St

**10.01.7 Bäume wässern, 7. Pflegegang**
wie Position vor, jedoch 6. Pflegegang der Fertigstellungspflege.
Menge: 6,000 St

**10.01.8 Bäume wässern, 8. Pflegegang**
wie Position vor, jedoch 6. Pflegegang der Fertigstellungspflege.
Menge: 6,000 St

**10.01.9 Bäume wässern, 9. Pflegegang**
wie Position vor, jedoch 6. Pflegegang der Fertigstellungspflege.
Menge: 6,000 St

**10.01.10 Bäume wässern, 10. Pflegegang**
wie Position vor, jedoch 6. Pflegegang der Fertigstellungspflege.
Menge: 6,000 St

**10.01.11 Kontrolle der Bäume, 1. Pflegegang**
1. Pflegegang der Fertigstellungspflege.
Zeitpunkt: April bis Oktober.
Überprüfen der Baumverankerung und ggf. Nachbessern und Ersatz durchgefaulter Pfosten. Stammaustriebe entfernen. Prüfen auf Schädlings- und Pilzbefall und ggf. entsprechend behandeln. Mittel nach Wahl des AN. Nachweise über die Eignung und Zulässigkeit sind vor Anwendung dem AG zu übergeben. Durchführung nur nach Aufforderung durch den AG.
Menge: 6,000 St

**10.01.12 Kontrolle der Bäume, 2. Pflegegang**
wie Position vor, jedoch 2. Pflegegang der Fertigstellungspflege.
Menge: 6,000 St

**10.01.13 Kontrolle der Bäume, 3. Pflegegang**
wie Position vor, jedoch 3. Pflegegang der Fertigstellungspflege.
Menge: 6,000 St

**10.01.14 Unkraut aus den Baumscheiben entfernen, 1. Pflegegang**
Baumstandorte außerhalb der gemulchten Pflanzflächen
1. Pflegegang der Fertigstellungspflege.
5 x aus gemulchter Pflanzfläche ohne flächendeckende Bodenlockerung
alle aufwachsenden Wildkräuter durch Hacken beseitigen. Dauerunkräuter ausgraben. Steine ab 5cm Durchmesser und Unrat aufnehmen.
Zeitpunkt: April bis Oktober.

Anfallende Stoffe sind zur zugelassenen Entsorgungsstelle zu transportieren. Der Nachweis der Entsorgung ist unmittelbar zu erbringen. Die Gebühren der Entsorgung sind im Einzelpreis zu berücksichtigen.
Menge: 6,000 St

**10.01.15 Unkraut aus den Baumscheiben entfernen, 2. Pflegegang**
wie Position vor, jedoch 2. Pflegegang der Fertigstellungspflege.
Menge: 6,000 St

**10.01.16 Unkraut aus den Baumscheiben entfernen, 3. Pflegegang**
wie Position vor, jedoch 3. Pflegegang der Fertigstellungspflege.
Menge: 6,000 St

**10.01.17 Unkraut aus den Baumscheiben entfernen, 4. Pflegegang**
wie Position vor, jedoch 4. Pflegegang der Fertigstellungspflege.
Menge: 6,000 St

**10.01.18 Unkraut aus den Baumscheiben entfernen, 5. Pflegegang**
wie Position vor, jedoch 5. Pflegegang der Fertigstellungspflege.
Menge: 6,000 St

**10.01.19 Unkraut aus den Baumscheiben entfernen, 6. Pflegegang**
wie Position vor, jedoch 6. Pflegegang der Fertigstellungspflege.
Menge: 6,000 St

**10.01.20 Leittrieb stäben**
Leittrieb mit Tonkinstab/ Bambusstab fachgerecht stäben und anbringen,
Länge mind. 3 m,
Die Verwendung einer Hebebühne ist mit einzukalkulieren.
Menge: 6,000 St

**10.01.21 Pflanzflächen wässern, 1. Pflegegang**
1. Pflegegang der Fertigstellungspflege.
Aufwandmenge je Arbeitsgang: 25 l/m².
Zeitpunkt: April bis Oktober.
Wasser liefern.
Menge: 234,000 m²

**10.01.22 Pflanzflächen wässern, 2. Pflegegang**
wie Position vor, jedoch 2. Pflegegang der Fertigstellungspflege.
Menge: 234,000 m²

**10.01.23 Pflanzflächen wässern, 3. Pflegegang**
wie Position vor, jedoch 3. Pflegegang der Fertigstellungspflege.
Menge: 234,000 m²

**10.01.24 Pflanzflächen wässern, 4. Pflegegang**
wie Position vor, jedoch 4. Pflegegang der Fertigstellungspflege.
Menge: 122,000 m²

**10.01.25 Pflanzflächen wässern, 5. Pflegegang**
wie Position vor, jedoch 5. Pflegegang der Fertigstellungspflege.
Menge: 122,000 m²

**10.01.26 Pflanzflächen wässern, 6. Pflegegang**
wie Position vor, jedoch 6. Pflegegang der Fertigstellungspflege.
Menge: 122,000 m²

**10.01.27 Unkraut der Pflanzflächen entfernen, 1. Pflegegang**
1. Pflegegang der Fertigstellungspflege.
aus gemulchter Pflanzfläche ohne flächendeckende Bodenlockerung.
alle aufwachsenden Wildkräuter durch Hacken beseitigen. Dauerunkräuter ausgraben. Steine ab 5cm Durchmesser und Unrat aufnehmen.
Zeitpunkt: April bis Oktober.

Anfallende Stoffe sind zur zugelassenen Entsorgungsstelle zu transportieren. Der Nachweis der Entsorgung ist unmittelbar zu erbringen. Die Gebühren der Entsorgung sind im Einzelpreis zu berücksichtigen.
Menge: 234,000 m²

**10.01.28 Unkraut der Pflanzflächen entfernen, 2. Pflegegang**
wie Position vor, jedoch 2. Pflegegang der Fertigstellungspflege.
Menge: 234,000 m²

**10.01.29 Unkraut der Pflanzflächen entfernen, 3. Pflegegang**
wie Position vor, jedoch 3. Pflegegang der Fertigstellungspflege.
Menge: 234,000 m²

**10.01.30 Unkraut der Pflanzflächen entfernen, 4. Pflegegang**
wie Position vor, jedoch 4. Pflegegang der Fertigstellungspflege.
Menge: 122,000 m²

**10.01.31 Unkraut der Pflanzflächen entfernen, 5. Pflegegang**
wie Position vor, jedoch 5. Pflegegang der Fertigstellungspflege.
Menge: 122,000 m²

**10.01.32 Unkraut der Pflanzflächen entfernen, 6. Pflegegang**
wie Position vor, jedoch 6. Pflegegang der Fertigstellungspflege.
Menge: 122,000 m²

**10.01.33 Wiese mähen, 1. Pflegegang**
1. Pflegegang der Fertigstellungspflege.
Wuchshöhe 8-10cm, Schnitthöhe 6cm.
Steine ab 5cm Durchmesser und Unrat wie Dosen und Papier aufnehmen.

Anfallende Stoffe sind zur zugelassenen Entsorgungsstelle zu transportieren. Der Nachweis der Entsorgung ist unmittelbar zu erbringen. Die Gebühren der Entsorgung sind im Einzelpreis zu berücksichtigen.
Menge: 729,000 m²

**10.01.34 Wiese mähen, 2. Pflegegang**
wie Position vor, jedoch 2. Pflegegang der Fertigstellungspflege.
Menge: 729,000 m²

**10.01.35 Wiese wässern, 1. Pflegegang**
Ausführung nur nach Rücksprache mit der Bauleitung!
1. Pflegegang der Fertigstellungspflege.
Aufwandmenge je Arbeitsgang: 15 l/m² = 0,015m³/m².
Rasenfläche gesamt: 729m².
Zeitpunkt: bei Bedarf, 3 Wochen nach der Aussaat.
Wasser liefern.
Menge: 729,000 m²

#### Bereich 10.02 Entwicklungspflege 1. Jahr

*Hinweis: HINWEIS*
Die Fertigstellungspflege ist gemäß DIN 18916 und DIN 18917 auszuführen.
Jeder Arbeitsgang ist der BL mindestens 2 Tage vor Beginn der Ausführung anzuzeigen.
Nicht oder erst nach der Ausführung angezeigte Arbeitsgänge werden nicht vergütet!
Die ausgeschriebenen Leistungspositionen für die Fertigstellungspflege umfassen alle zur Erlangung eines abnahmefähigen Zustandes notwendigen Leistungen.
Werden zusätzliche Leistungen notwendig, dann sind diese nur nach vorheriger Abstimmung mit dem AG oder der BL durchzuführen.

**10.02.1 Bäume wässern, 1. Pflegegang**
1. Pflegegang der Entwicklungsspflege 1. Jahr.
Aufwandmenge je Arbeitsgang: 100 l/Baum.
Zeitpunkt: April bis Oktober.
Wasser liefern.
Menge: 6,000 St

**10.02.2 Bäume wässern, 2. Pflegegang**
wie Position vor, jedoch 2. Pflegegang der Entwicklungspflege 1. Jahr.
Menge: 6,000 St

**10.02.3 Bäume wässern, 3. Pflegegang**
wie Position vor, jedoch 3. Pflegegang der Entwicklungsspflege 1. Jahr.
Menge: 6,000 St

**10.02.4 Bäume wässern, 4. Pflegegang**
wie Position vor, jedoch 4. Pflegegang der Entwicklungsspflege 1. Jahr.
Menge: 6,000 St

**10.02.5 Bäume wässern, 5. Pflegegang**
wie Position vor, jedoch 5. Pflegegang der Entwicklungsspflege 1. Jahr.
Menge: 6,000 St

**10.02.6 Bäume wässern, 6. Pflegegang**
wie Position vor, jedoch 6. Pflegegang der Entwicklungspflege 1. Jahr.
Menge: 6,000 St

**10.02.7 Bäume wässern, 7. Pflegegang**
wie Position vor, jedoch 6. Pflegegang der Entwicklungspflege 1. Jahr.
Menge: 6,000 St

**10.02.8 Bäume wässern, 8. Pflegegang**
wie Position vor, jedoch 6. Pflegegang der Entwicklungspflege 1. Jahr.
Menge: 6,000 St

**10.02.9 Bäume wässern, 9. Pflegegang**
wie Position vor, jedoch 6. Pflegegang der Entwicklungspflege 1. Jahr.
Menge: 6,000 St

**10.02.10 Bäume wässern, 10. Pflegegang**
wie Position vor, jedoch 6. Pflegegang der Entwicklungspflege 1. Jahr.
Menge: 6,000 St

**10.02.11 Kontrolle der Bäume, 1. Pflegegang**
1. Pflegegang der Entwicklungspflege 1. Jahr.
Zeitpunkt: April bis Oktober.
Überprüfen der Baumverankerung und ggf. Nachbessern und Ersatz durchgefaulter Pfosten. Stammaustriebe entfernen. Prüfen auf Schädlings- und Pilzbefall und ggf. entsprechend behandeln. Mittel nach Wahl des AN. Nachweise über die Eignung und Zulässigkeit sind vor Anwendung dem AG zu übergeben. Durchführung nur nach Aufforderung durch den AG.
Menge: 6,000 St

**10.02.12 Kontrolle der Bäume, 2. Pflegegang**
wie Position vor, jedoch 2. Pflegegang der Entwicklungspflege 1. Jahr.
Menge: 6,000 St

**10.02.13 Kontrolle der Bäume, 3. Pflegegang**
wie Position vor, jedoch 3. Pflegegang der Entwicklungspflege 1. Jahr.
Menge: 6,000 St

**10.02.14 Unkraut aus den Baumscheiben entfernen, 1. Pflegegang**
Baumstandorte außerhalb der gemulchten Pflanzflächen
1. Pflegegang der Entwicklungspflege 1. Jahr.
alle aufwachsenden Wildkräuter durch Hacken beseitigen. Dauerunkräuter ausgraben. Steine ab 5cm Durchmesser und Unrat aufnehmen.
Zeitpunkt: April bis Oktober.

Anfallende Stoffe sind zur zugelassenen Entsorgungsstelle zu transportieren. Der Nachweis der Entsorgung ist unmittelbar zu erbringen. Die Gebühren der Entsorgung sind im Einzelpreis zu berücksichtigen.
Menge: 6,000 St

**10.02.15 Unkraut aus den Baumscheiben entfernen, 2. Pflegegang**
wie Position vor, jedoch 2. Pflegegang der Entwicklungspflege 1. Jahr.
Menge: 6,000 St

**10.02.16 Unkraut aus den Baumscheiben entfernen, 3. Pflegegang**
wie Position vor, jedoch 3. Pflegegang der Entwicklungspflegespflege 1. Jahr.
Menge: 6,000 St

**10.02.17 Unkraut aus den Baumscheiben entfernen, 4. Pflegegang**
wie Position vor, jedoch 4. Pflegegang der Entwicklungspflege 1. Jahr.
Menge: 6,000 St

**10.02.18 Unkraut aus den Baumscheiben entfernen, 5. Pflegegang**
wie Position vor, jedoch 5. Pflegegang der Entwicklungspflege 1. Jahr.
Menge: 6,000 St

**10.02.19 Unkraut aus den Baumscheiben entfernen, 6. Pflegegang**
wie Position vor, jedoch 6. Pflegegang der Entwicklungsspflege 1. Jahr.
Menge: 6,000 St

**10.02.20 Leittrieb stäben**
Leittrieb mit Tonkinstab/ Bambusstab fachgerecht stäben und anbringen,
Länge mind. 3 m,
Die Verwendung einer Hebebühne ist mit einzukalkulieren.
Menge: 6,000 St

**10.02.21 Pflanzflächen wässern, 1. Pflegegang**
1. Pflegegang der Entwicklungspflege 1. Jahr.
Aufwandmenge je Arbeitsgang: 25 l/m².
Zeitpunkt: April bis Oktober.
Wasser liefern.
Menge: 234,000 m²

**10.02.22 Pflanzflächen wässern, 2. Pflegegang**
wie Position vor, jedoch 2. Pflegegang der Entwicklungspflege 1. Jahr.
Menge: 234,000 m²

**10.02.23 Pflanzflächen wässern, 3. Pflegegang**
wie Position vor, jedoch 3. Pflegegang der Entwicklungspflege 1. Jahr.
Menge: 234,000 m²

**10.02.24 Pflanzflächen wässern, 4. Pflegegang**
wie Position vor, jedoch 4. Pflegegang der Entwicklungspflege 1. Jahr
Menge: 122,000 m²

**10.02.25 Pflanzflächen wässern, 5. Pflegegang**
wie Position vor, jedoch 5. Pflegegang der Entwicklungspflege 1. Jahr.
Menge: 122,000 m²

**10.02.26 Pflanzflächen wässern, 6. Pflegegang**
wie Position vor, jedoch 6. Pflegegang der Entwicklungspflege 1. Jahr.
Menge: 122,000 m²

**10.02.27 Unkraut der Pflanzflächen entfernen, 1. Pflegegang**
1. Pflegegang der Entwicklungspflege 1. Jahr.
aus gemulchter Pflanzfläche ohne flächendeckende Bodenlockerung.
alle aufwachsenden Wildkräuter durch Hacken beseitigen. Dauerunkräuter ausgraben. Steine ab 5cm Durchmesser und Unrat aufnehmen.
Zeitpunkt: April bis Oktober.

Anfallende Stoffe sind zur zugelassenen Entsorgungsstelle zu transportieren. Der Nachweis der Entsorgung ist unmittelbar zu erbringen. Die Gebühren der Entsorgung sind im Einzelpreis zu berücksichtigen.
Menge: 122,000 m²

**10.02.28 Unkraut der Pflanzflächen entfernen, 2. Pflegegang**
wie Position vor, jedoch 2. Pflegegang der Entwicklungspflege 1. Jahr.
Menge: 234,000 m²

**10.02.29 Unkraut der Pflanzflächen entfernen, 3. Pflegegang**
wie Position vor, jedoch 3. Pflegegang der Entwicklungspflege 1.Jahr.
Menge: 234,000 m²

**10.02.30 Unkraut der Pflanzflächen entfernen, 4. Pflegegang**
wie Position vor, jedoch 4. Pflegegang der Entwicklungspflege 1. Jahr.
Menge: 234,000 m²

**10.02.31 Unkraut der Pflanzflächen entfernen, 5. Pflegegang**
wie Position vor, jedoch 5. Pflegegang der Entwicklungspflege 1. Jahr.
Menge: 122,000 m²

**10.02.32 Unkraut der Pflanzflächen entfernen, 6. Pflegegang**
wie Position vor, jedoch 6. Pflegegang der Entwicklungspflege 1. Jahr.
Menge: 122,000 m²

**10.02.33 Wiese mähen, 1. Pflegegang**
1. Pflegegang der Entwicklungspflege 1. Jahr.
Wuchshöhe 8-10cm, Schnitthöhe 6cm.
Steine ab 5cm Durchmesser und Unrat wie Dosen und Papier aufnehmen.

Anfallende Stoffe sind zur zugelassenen Entsorgungsstelle zu transportieren. Der Nachweis der Entsorgung ist unmittelbar zu erbringen. Die Gebühren der Entsorgung sind im Einzelpreis zu berücksichtigen.
Menge: 729,000 m²

**10.02.34 Rasen mähen, 2. Pflegegang**
wie Position vor, jedoch 2. Pflegegang der Entwicklungspflege 1. Jahr.
Menge: 729,000 m²

**10.02.35 Rasen wässern, 1. Pflegegang**
Ausführung nur nach Rücksprache mit der Bauleitung!
1. Pflegegang der Entwicklungspflege 1. Jahr.
Aufwandmenge je Arbeitsgang: 15 l/m² = 0,015m³/m².
Rasenfläche gesamt: 729m².
Zeitpunkt: bei Bedarf, 3 Wochen nach der Aussaat.
Wasser liefern.
Menge: 729,000 m²

#### Bereich 10.03 Entwicklungspflege 2. Jahr

*Hinweis: HINWEIS*
Die Fertigstellungspflege ist gemäß DIN 18916 und DIN 18917 auszuführen.
Jeder Arbeitsgang ist der BL mindestens 2 Tage vor Beginn der Ausführung anzuzeigen.
Nicht oder erst nach der Ausführung angezeigte Arbeitsgänge werden nicht vergütet!
Die ausgeschriebenen Leistungspositionen für die Fertigstellungspflege umfassen alle zur Erlangung eines abnahmefähigen Zustandes notwendigen Leistungen.
Werden zusätzliche Leistungen notwendig, dann sind diese nur nach vorheriger Abstimmung mit dem AG oder der BL durchzuführen.

**10.03.1 Bäume wässern, 1. Pflegegang**
1. Pflegegang der Entwicklungsspflege 2. Jahr.
Aufwandmenge je Arbeitsgang: 100 l/Baum.
Zeitpunkt: April bis Oktober.
Wasser liefern.
Menge: 6,000 St

**10.03.2 Bäume wässern, 2. Pflegegang**
wie Position vor, jedoch 2. Pflegegang der Entwicklungspflege 2. Jahr.
Menge: 6,000 St

**10.03.3 Bäume wässern, 3. Pflegegang**
wie Position vor, jedoch 3. Pflegegang der Entwicklungsspflege 2. Jahr.
Menge: 6,000 St

**10.03.4 Bäume wässern, 4. Pflegegang**
wie Position vor, jedoch 4. Pflegegang der Entwicklungsspflege 2. Jahr.
Menge: 6,000 St

**10.03.5 Bäume wässern, 5. Pflegegang**
wie Position vor, jedoch 5. Pflegegang der Entwicklungsspflege 2. Jahr.
Menge: 6,000 St

**10.03.6 Bäume wässern, 6. Pflegegang**
wie Position vor, jedoch 6. Pflegegang der Entwicklungspflege 2. Jahr.
Menge: 6,000 St

**10.03.7 Bäume wässern, 7. Pflegegang**
wie Position vor, jedoch 6. Pflegegang der Entwicklungspflege 2. Jahr.
Menge: 6,000 St

**10.03.8 Bäume wässern, 8. Pflegegang**
wie Position vor, jedoch 6. Pflegegang der Entwicklungspflege 2. Jahr.
Menge: 6,000 St

**10.03.9 Bäume wässern, 9. Pflegegang**
wie Position vor, jedoch 6. Pflegegang der Entwicklungspflege 2. Jahr.
Menge: 6,000 St

**10.03.10 Bäume wässern, 10. Pflegegang**
wie Position vor, jedoch 6. Pflegegang der Entwicklungspflege 2. Jahr.
Menge: 6,000 St

**10.03.11 Kontrolle der Bäume, 1. Pflegegang**
1. Pflegegang der Entwicklungspflege 2. Jahr.
Zeitpunkt: April bis Oktober.
Überprüfen der Baumverankerung und ggf. Nachbessern und Ersatz durchgefaulter Pfosten. Stammaustriebe entfernen. Prüfen auf Schädlings- und Pilzbefall und ggf. entsprechend behandeln. Mittel nach Wahl des AN. Nachweise über die Eignung und Zulässigkeit sind vor Anwendung dem AG zu übergeben. Durchführung nur nach Aufforderung durch den AG.
Menge: 6,000 St

**10.03.12 Kontrolle der Bäume, 2. Pflegegang**
wie Position vor, jedoch 2. Pflegegang der Entwicklungspflege 2. Jahr.
Menge: 6,000 St

**10.03.13 Kontrolle der Bäume, 3. Pflegegang**
wie Position vor, jedoch 3. Pflegegang der Entwicklungspflege 2. Jahr.
Menge: 6,000 St

**10.03.14 Unkraut aus den Baumscheiben entfernen, 1. Pflegegang**
Baumstandorte außerhalb der gemulchten Pflanzflächen
1. Pflegegang der Entwicklungspflege 2. Jahr.
alle aufwachsenden Wildkräuter durch Hacken beseitigen. Dauerunkräuter ausgraben. Steine ab 5cm Durchmesser und Unrat aufnehmen.
Zeitpunkt: April bis Oktober.

Anfallende Stoffe sind zur zugelassenen Entsorgungsstelle zu transportieren. Der Nachweis der Entsorgung ist unmittelbar zu erbringen. Die Gebühren der Entsorgung sind im Einzelpreis zu berücksichtigen.
Menge: 6,000 St

**10.03.15 Unkraut aus den Baumscheiben entfernen, 2. Pflegegang**
wie Position vor, jedoch 2. Pflegegang der Entwicklungspflege 2. Jahr.
Menge: 6,000 St

**10.03.16 Unkraut aus den Baumscheiben entfernen, 3. Pflegegang**
wie Position vor, jedoch 3. Pflegegang der Entwicklungspflegespflege 2. Jahr.
Menge: 6,000 St

**10.03.17 Unkraut aus den Baumscheiben entfernen, 4. Pflegegang**
wie Position vor, jedoch 4. Pflegegang der Entwicklungspflege 2. Jahr.
Menge: 6,000 St

**10.03.18 Unkraut aus den Baumscheiben entfernen, 5. Pflegegang**
wie Position vor, jedoch 5. Pflegegang der Entwicklungspflege 2. Jahr.
Menge: 6,000 St

**10.03.19 Unkraut aus den Baumscheiben entfernen, 6. Pflegegang**
wie Position vor, jedoch 6. Pflegegang der Entwicklungsspflege 2. Jahr.
Menge: 6,000 St

**10.03.20 Leittrieb stäben**
Leittrieb mit Tonkinstab/ Bambusstab fachgerecht stäben und anbringen,
Länge mind. 3 m,
Die Verwendung einer Hebebühne ist mit einzukalkulieren.
Menge: 6,000 St

**10.03.21 Pflanzflächen wässern, 1. Pflegegang**
1. Pflegegang der Entwicklungspflege 2. Jahr.
Aufwandmenge je Arbeitsgang: 25 l/m².
Zeitpunkt: April bis Oktober.
Wasser liefern.
Menge: 122,000 m²

**10.03.22 Pflanzflächen wässern, 2. Pflegegang**
wie Position vor, jedoch 2. Pflegegang der Entwicklungspflege 2. Jahr.
Menge: 122,000 m²

**10.03.23 Pflanzflächen wässern, 3. Pflegegang**
wie Position vor, jedoch 3. Pflegegang der Entwicklungspflege 2. Jahr.
Menge: 122,000 m²

**10.03.24 Pflanzflächen wässern, 4. Pflegegang**
wie Position vor, jedoch 4. Pflegegang der Entwicklungspflege 2. Jahr
Menge: 122,000 m²

**10.03.25 Pflanzflächen wässern, 5. Pflegegang**
wie Position vor, jedoch 5. Pflegegang der Entwicklungspflege 2. Jahr.
Menge: 122,000 m²

**10.03.26 Pflanzflächen wässern, 6. Pflegegang**
wie Position vor, jedoch 6. Pflegegang der Entwicklungspflege 2. Jahr.
Menge: 122,000 m²

**10.03.27 Unkraut der Pflanzflächen entfernen, 1. Pflegegang**
1. Pflegegang der Entwicklungspflege 2. Jahr.
aus gemulchter Pflanzfläche ohne flächendeckende Bodenlockerung.
alle aufwachsenden Wildkräuter durch Hacken beseitigen. Dauerunkräuter ausgraben. Steine ab 5cm Durchmesser und Unrat aufnehmen.
Zeitpunkt: April bis Oktober.

Anfallende Stoffe sind zur zugelassenen Entsorgungsstelle zu transportieren. Der Nachweis der Entsorgung ist unmittelbar zu erbringen. Die Gebühren der Entsorgung sind im Einzelpreis zu berücksichtigen.
Menge: 122,000 m²

**10.03.28 Unkraut der Pflanzflächen entfernen, 2. Pflegegang**
wie Position vor, jedoch 2. Pflegegang der Entwicklungspflege 2. Jahr.
Menge: 122,000 m²

**10.03.29 Unkraut der Pflanzflächen entfernen, 3. Pflegegang**
wie Position vor, jedoch 3. Pflegegang der Entwicklungspflege 2.Jahr.
Menge: 122,000 m²

**10.03.30 Unkraut der Pflanzflächen entfernen, 4. Pflegegang**
wie Position vor, jedoch 4. Pflegegang der Entwicklungspflege 2. Jahr.
Menge: 122,000 m²

**10.03.31 Unkraut der Pflanzflächen entfernen, 5. Pflegegang**
wie Position vor, jedoch 5. Pflegegang der Entwicklungspflege 2. Jahr.
Menge: 122,000 m²

**10.03.32 Unkraut der Pflanzflächen entfernen, 6. Pflegegang**
wie Position vor, jedoch 6. Pflegegang der Entwicklungspflege 2. Jahr.
Menge: 122,000 m²

**10.03.33 Wiese mähen, 1. Pflegegang**
1. Pflegegang der Entwicklungspflege 2. Jahr.
Wuchshöhe 8-10cm, Schnitthöhe 6cm.
Steine ab 5cm Durchmesser und Unrat wie Dosen und Papier aufnehmen.

Anfallende Stoffe sind zur zugelassenen Entsorgungsstelle zu transportieren. Der Nachweis der Entsorgung ist unmittelbar zu erbringen. Die Gebühren der Entsorgung sind im Einzelpreis zu berücksichtigen.
Menge: 729,000 m²

**10.03.34 Rasen mähen, 2. Pflegegang**
wie Position vor, jedoch 2. Pflegegang der Entwicklungspflege 2. Jahr.
Menge: 729,000 m²

**10.03.35 Rasen wässern, 1. Pflegegang**
Ausführung nur nach Rücksprache mit der Bauleitung!
1. Pflegegang der Entwicklungspflege 2. Jahr.
Aufwandmenge je Arbeitsgang: 15 l/m² = 0,015m³/m².
Rasenfläche gesamt: 729m².
Zeitpunkt: bei Bedarf, 3 Wochen nach der Aussaat.
Wasser liefern.
Menge: 729,000 m²
